# Arrêt de marches avec revêtement céramique ou en pierre naturelle, via un profilé pré-assemblé avec un revêtement en bois

- Propriété du fichier: CYPE Ingenieros S.A.
- Format: FIEBDC-3/2016
- Logiciel: Générateur de prix de la construction. CYPE Ingenieros, S.A.
- Date: 12/06/2024
- Devise: EUR
- Coûts indirects: 3 %
- Frais généraux: 13 %
- Bénéfice: 6 %
- TVA: 20 %

## F Aménagements et finitions

### FY Revêtements d'escaliers

#### FYN Nez de marches

**FYN060** m Arrêt de marches avec revêtement céramique ou en pierre naturelle, via un profilé pré-assemblé avec un revêtement en bois.
Réalisation d'un arrêt de marches avec un revêtement céramique ou en pierre naturelle, via profilé en aluminium, de 13,5 mm de hauteur, avec revêtement en bois d'afzelia, de 50 mm de largeur, avec encoches antidérapantes. Comprend le nettoyage et la préparation de la surface support, l'implantation, la fixation du profilé avec un adhésif et la résolution des liaisons.
Inclut: Nettoyage et préparation de la surface support. Implantation. Découpe, mise en place et fixation du profilé. Résolution des liaisons.
Critère pour le métré: Longueur mesurée selon documentation graphique du Projet.
Critère pour le mémoire: On mesurera la longueur réellement exécutée selon les spécifications du Projet.

| Code | U | Désignation | Quantité | Prix | Montant |
|---|---|---|---|---|---|
| mt18rpe080b | m | Profilé en aluminium, de 13,5 mm de hauteur, avec revêtement en bois d'afzelia, de 50 mm de largeur, avec encoches antidérapantes, pour arrêt de marches avec revêtement céramique ou en pierre naturelle. (matériau) | 1.05 | 34.95 | 36.698 |
| mo023 | h | Compagnon professionnel III/CP2 carreleur en revêtements de sols. (main-d'œuvre) | 0.05 | 29.25 | 1.463 |
| % | % | Frais de chantier des unités d'ouvrage | 2 % | 38.161 | 0.763 |
|  |  | Coûts directs |  |  | 38.924 |

Déchets:
- pose: mt18rpe080b; facteur de déchet 0.024

## Ressources

**mt18rpe080b** m Profilé en aluminium
Données techniques: Coût énergétique 33.464 MJ; Émission de CO2 2.445 kg; Code CED 17 04 02; Masse de l'élément 0.292 kg; Volume 0.000195 m3
Déchets:
- emballage: re170203 Plastique. (composant de déchet); quantité 0.008 kg; Code CED 17 02 03; Masse de l'élément 1 kg; Volume 0.001667 m3
