# Projecteur sur rail électrifié monophasé

- Propriété du fichier: CYPE Ingenieros S.A.
- Format: FIEBDC-3/2016
- Logiciel: Générateur de prix de la construction. CYPE Ingenieros, S.A.
- Date: 12/06/2024
- Devise: EUR
- Coûts indirects: 3 %
- Frais généraux: 13 %
- Bénéfice: 6 %
- TVA: 20 %

## T Équipements techniques

### TE Éclairage

#### TEI Équipements intérieurs

**TEI420** U Projecteur sur rail électrifié monophasé.
Projecteur d'aluminium injecté, de couleur noire, avec tige en aluminium anodisé finition brillante et boîtier électrique en composé thermoplastique, non réglable, de 16 W, alimentation à 220/240 V et 50-60 Hz, de 40 de diamètre et 110 mm de hauteur, avec lampe LED non remplaçable, température de couleur 3000 K, optique constitué de réflecteur à rendement élevé, faisceau de lumière extensif 24°, indice de reproduction chromatique supérieure à 95, flux lumineux 947 lumens, degré de protection IP20. Installation sur rail électrifié monophasé.
Critère d'évaluation économique: Le prix ne comprend pas le rail électrifié monophasé.
Inclut: Implantation. Montage, connexion et contrôle de son bon fonctionnement.
Critère pour le métré: Nombre d'unités prévues, selon documentation graphique du Projet.
Critère pour le mémoire: On mesurera le nombre d'unités réellement exécutées selon les spécifications du Projet.

| Code | U | Désignation | Quantité | Prix | Montant |
|---|---|---|---|---|---|
| mt34lle280e | U | Projecteur pour rail électrifié monophasé, d'aluminium injecté, de couleur noire, avec tige en aluminium anodisé finition brillante et boîtier électrique en composé thermoplastique, non réglable, de 16 W, alimentation à 220/240 V et 50-60 Hz, de 40 de diamètre et 110 mm de hauteur, avec lampe LED non remplaçable, température de couleur 3000 K, optique constitué de réflecteur à rendement élevé, faisceau de lumière extensif 24°, indice de reproduction chromatique supérieure à 95, flux lumineux 947 lumens, degré de protection IP20. (matériau) | 1 | 159.88 | 159.880 |
| mo003 | h | Compagnon professionnel III/CP2 électricien. (main-d'œuvre) | 0.1 | 30.2 | 3.020 |
| mo102 | h | Ouvrier professionnel II/OP électricien. (main-d'œuvre) | 0.1 | 25.99 | 2.599 |
| % | % | Frais de chantier des unités d'ouvrage | 2 % | 165.499 | 3.310 |
|  |  | Coûts directs |  |  | 168.809 |

## Ressources

**mt34lle280e** U Projecteur pour rail électrifié monophasé
Données techniques: Coût énergétique 294.075 MJ; Émission de CO2 20.221 kg
Déchets:
- emballage: re150101 Emballages en papier et en carton. (composant de déchet); quantité 0.696 kg; Code CED 15 01 01; Masse de l'élément 1 kg; Volume 0.001333 m3
- emballage: re170201 Bois. (composant de déchet); quantité 0.169 kg; Code CED 17 02 01; Masse de l'élément 1 kg; Volume 0.000909 m3
- emballage: re170203 Plastique. (composant de déchet); quantité 0.015 kg; Code CED 17 02 03; Masse de l'élément 1 kg; Volume 0.001667 m3
