# Conduit de ventilation de pièces préfabriquées en béton

- Propriété du fichier: CYPE Ingenieros S.A.
- Format: FIEBDC-3/2016
- Logiciel: Générateur de prix de la construction. CYPE Ingenieros, S.A.
- Date: 11/06/2025
- Devise: EUR
- Coûts indirects: 3 %
- Frais généraux: 13 %
- Bénéfice: 6 %
- TVA: 20 %

## T Équipements techniques

### TV Climatisation et ventilation

#### TVC Conduits d'admission et d'extraction pour ventilation

**TVC010** m Conduit de ventilation de pièces préfabriquées en béton.
Réalisation de conduit de ventilation, formé de pièces simples en béton, de 24x36x30 cm, posées avec du mortier de ciment, industriel, M-5. Comprend les pièces de révision, de déviation et spéciales.
Inclut: Implantation. Mise en place et à l'aplomb des mires de référence. Mise en place des pièces avec du mortier. Repassage des joints.
Critère pour le métré: Longueur mesurée du départ du conduit jusqu'à la partie inférieure de l'aspirateur, selon documentation graphique du Projet.
Critère pour le mémoire: On mesurera, du départ du conduit jusqu'à la partie inférieure de l'aspirateur, la longueur réellement exécutée selon les spécifications du Projet.

| Code | U | Désignation | Quantité | Prix | Montant |
|---|---|---|---|---|---|
| mt08aaa010a | m³ | Eau. (matériau) | 0.006 | 1.5 | 0.009 |
| mt09mif010ca | t | Mortier industriel pour maçonnerie, de ciment, couleur grise, catégorie M-5 (résistance à la compression 5 N/mm²), fourni en sacs, selon NF EN 998-2. (matériau) | 0.019 | 53.48 | 1.016 |
| mt20chp010e | U | Pièce simple en béton, de 24x36x30 cm, pour conduit de ventilation, selon NF EN 1858. (matériau) | 3.667 | 1.21 | 4.437 |
| mo020 | h | Compagnon professionnel III/CP2 construction. (main-d'œuvre) | 0.2 | 30.66 | 6.132 |
| mo113 | h | Ouvrier d'exécution I/OE1 construction. (main-d'œuvre) | 0.25 | 25.69 | 6.423 |
| % | % | Frais de chantier des unités d'ouvrage | 2 % | 18.017 | 0.360 |
|  |  | Coûts directs |  |  | 18.377 |

Déchets:
- pose: mt09mif010ca; facteur de déchet 0.0189
- pose: mt20chp010e Pièce simple en béton, de 24x36x30 cm, pour conduit de ventilation, selon NF EN 1858; facteur de déchet 0.021335

## Ressources

**mt08aaa010a** m³ Eau
Données techniques: Coût énergétique 60.000 MJ; Émission de CO2 30.000 kg

**mt09mif010ca** t Mortier industriel pour maçonnerie
Données techniques: Coût énergétique 2050.870 MJ; Émission de CO2 177.583 kg; Code CED 17 01 01; Masse de l'élément 1000 kg; Volume 0.666667 m3
Déchets:
- emballage: re150101 Emballages en papier et en carton. (composant de déchet); quantité 8.571 kg; Code CED 15 01 01; Masse de l'élément 1 kg; Volume 0.001333 m3
- emballage: re170201 Bois. (composant de déchet); quantité 0.463 kg; Code CED 17 02 01; Masse de l'élément 1 kg; Volume 0.000909 m3
- emballage: re170203 Plastique. (composant de déchet); quantité 0.241 kg; Code CED 17 02 03; Masse de l'élément 1 kg; Volume 0.001667 m3

**mt20chp010e** U Pièce simple en béton, de 24x36x30 cm, pour conduit de ventilation, selon NF EN 1858
Données techniques: Coût énergétique 19.464 MJ; Émission de CO2 2.343 kg; Code CED 17 01 01; Masse de l'élément 18 kg; Volume 0.012 m3
Déchets:
- emballage: re170201 Bois; quantité 0.009 kg
- emballage: re170203 Plastique; quantité 0.004 kg
