# Plantation d'un arbre

- Propriété du fichier: CYPE INGENIEROS, S.A.
- Format: FIEBDC-3/2002
- Devise: EUR
- Coûts indirects: 3.00 %
- Frais généraux: 13.00 %
- Bénéfice: 6.00 %
- TVA: 20.00 %

## L Espaces verts

### LA Fourniture et plantation d'espèces

#### LAP Plantation et transplantation d'espèces

**LAP010** U Plantation d'un arbre.
Plantation d'un arbre inférieure à 14 cm de périmètre de tronc à 1 m du sol, avec des moyens manuels, en terrain sableux, avec apport de 25% de terre végétale criblée, dans un trou de 60x60x60 cm; fourniture avec racine nue.
Critère d'évaluation économique: Le prix ne comprend pas l'arbre.
Inclut: Implantation. Ouverture d'un trou avec des moyens manuels. Retrait et entassement des terres excavées. Préparation du fond du trou. Présentation de l'arbre. Remblayage du trou avec de la terre sélectionnée provenant de l'excavation elle-même et de terre végétale criblée. Compactage modéré. Réalisation d'un entourage d'arbre. Mise en place d'un tuteur. Premier arrosage. Retrait et chargement dans le camion des terres excédantes.
Critère pour le métré: Nombre d'unités prévues, selon documentation graphique du Projet.
Critère pour le mémoire: On mesurera le nombre d'unités réellement exécutées selon les spécifications du Projet.

| Code | U | Désignation | Quantité | Prix | Montant |
|---|---|---|---|---|---|
| mt48tie030a | m³ | Terre végétale criblée, fournie en vrac. (matériau) | 0.054 | 24.21 | 1.31 |
| mt08aaa010a | m³ | Eau. (matériau) | 0.050 | 1.53 | 0.08 |
| mq04dua020b | h | Dumper à décharge frontale de 2 t de charge utile. (matériel) | 0.055 | 10.58 | 0.58 |
| mo040 | h | Compagnon professionnel III/CP2 jardinier. (main-d'œuvre) | 0.110 | 30.66 | 3.37 |
| mo086 | h | Ouvrier professionnel II/OP jardinier. (main-d'œuvre) | 0.110 | 27.27 | 3.00 |
| mo115 | h | Ouvrier jardinier. (main-d'œuvre) | 0.248 | 25.69 | 6.37 |
| % | % | Frais de chantier des unités d'ouvrage | 2 % | 14.71 | 0.29 |
|  |  | Coûts directs |  |  | 15.00 |
