# Masque autofiltrant

- Propriété du fichier: CYPE INGENIEROS, S.A.
- Format: FIEBDC-3/2002
- Devise: EUR
- Coûts indirects: 3.00 %
- Frais généraux: 13.00 %
- Bénéfice: 6.00 %
- TVA: 20.00 %

## S Sécurité et santé

### SI Équipements de protection individuelle

#### SIV Voies respiratoires

**SIV020** U Masque autofiltrant.
Masque autofiltrant contre les particules, totalement fabriqué en matériau filtrant, couvrant le nez, la bouche et le menton, garantissant un ajustement hermétique au visage du travailleur contre l'atmosphère ambiante, FFP1, avec soupape d'exhalation, amortissable en 1 utilisation.
Critère pour le métré: Nombre d'unités prévues, selon Plan général de coordination en matière de sécurité et de protection de la santé.
Critère pour le mémoire: On mesurera le nombre d'unités réellement fournies selon spécifications d'Étude ou d'Étude Basique de Sécurité et Santé.

| Code | U | Désignation | Quantité | Prix | Montant |
|---|---|---|---|---|---|
| mt50epv020aa | U | Masque autofiltrant contre les particules, FFP1, avec soupape d'exhalation, EPI de catégorie III, selon NF EN 149, respectant toutes les réquisitions de sécurité selon le Décret nº 92-765, le Décret nº 92-766 et le Décret nº 92-768, du 29 juillet 1992. (matériau) | 1.000 | 4.22 | 4.22 |
| % | % | Frais de chantier des unités d'ouvrage | 2 % | 4.22 | 0.08 |
|  |  | Coûts directs |  |  | 4.30 |
