# Réparation intégrale d'un joint dans une surface sportive en béton poreux, avec du mastic

- Propriété du fichier: CYPE INGENIEROS, S.A.
- Format: FIEBDC-3/2002
- Devise: EUR
- Coûts indirects: 3.00 %
- Frais généraux: 13.00 %
- Bénéfice: 6.00 %
- TVA: 20.00 %

## V Voiries

### VO Pistes sportives

#### VOR Réparation

**VOR030** m Réparation intégrale d'un joint dans une surface sportive en béton poreux, avec du mastic.
Réparation intégrale d'un joint de 10 mm de largeur et 20 mm de profondeur, dans une surface sportive en béton poreux, via l'élargissement du joint réalisé avec l'équipement de découpe avec un disque à diamant, et scellement avec mastic adhésif scelleur, élastique, de polymérisation contrôlée, à trois composants, à base de résines époxy.
Inclut: Implantation de l'élargissement du joint. Découpe du béton. Nettoyage de la surface avec un équipement à air sous pression. Scellement du joint. Nettoyage final.
Critère pour le métré: Longueur mesurée selon documentation graphique du Projet.
Critère pour le mémoire: On mesurera la longueur réellement exécutée selon les spécifications du Projet.

| Code | U | Désignation | Quantité | Prix | Montant |
|---|---|---|---|---|---|
| mt47cit400b | kg | Mastic adhésif scelleur, élastique, de polymérisation contrôlée, à trois composants, à base de résines époxy. (matériau) | 0.320 | 10.93 | 3.50 |
| mq06cor020 | h | Équipement pour découpage de joints dans les dallages en béton. (matériel) | 0.165 | 10.85 | 1.79 |
| mq08lch030 | h | Équipement de jet d'air à pression. (matériel) | 0.165 | 3.25 | 0.54 |
| mo020 | h | Compagnon professionnel III/CP2 construction. (main-d'œuvre) | 0.112 | 29.25 | 3.28 |
| mo112 | h | Ouvrier d'exécution I/OE2 construction. (main-d'œuvre) | 0.341 | 25.31 | 8.63 |
| % | % | Frais de chantier des unités d'ouvrage | 2 % | 17.74 | 0.35 |
|  |  | Coûts directs |  |  | 18.09 |
