# Revêtement de sol sportif, en résines synthétiques, système "COMPOSAN INDUSTRIAL Y TECNOLOGÍA", pour terrain omnisports

- Propriété du fichier: CYPE INGENIEROS, S.A.
- Format: FIEBDC-3/2002
- Devise: EUR
- Coûts indirects: 3.00 %
- Frais généraux: 13.00 %
- Bénéfice: 6.00 %
- TVA: 20.00 %

## V Voiries

### VO Terrains de sport

#### VOS En résines synthétiques

**VOS030** m² Revêtement de sol sportif, en résines synthétiques, système "COMPOSAN INDUSTRIAL Y TECNOLOGÍA", pour terrain omnisports.
Revêtement de sol sportif, avec finition rugueuse, avec résistance au glissement entre 80 et 110 avec la surface sèche et entre 55 et 110 avec la surface humide, selon NF EN 13036-4, avec résistance au glissement supérieur à 45 selon DIN CEN/TS 12633, abrasion Taber à sec < 0,2 g, de 1 mm d'épaisseur totale approximative, réalisé sur surface support en béton, avec le système Sportlife S/H "COMPOSAN INDUSTRIAL Y TECNOLOGÍA", apte pour terrain omnisports, par l'application successive de: une couche de régularisation et de conditionnement de la surface, de mortier à deux composants, Epoxán Sportseal, à base de résines époxy et charges minérales calibrées (0,8 kg/m²); trois couches de mortier à deux composants Compomix, couleur rouge, finition texturisée, à base de résines acryliques époxy, charges minérales calibrées et pigments (0,4 kg/m² chaque couche), en laissant sécher totalement la couche préalable avant application de la couche suivante et une couche de scellement de peinture à l'eau bicomposant, Compopaint, couleur rouge, à base de résines acryliques époxy, charges micronisées et pigments (0,3 kg/m²).
Critère d'évaluation économique: Le prix ne comprend la surface support, l'exécution et le scellement des joints ni le marquage et l'exécution des lignes de jeu.
Inclut: Nettoyage de la surface support. Implantation des joints et des pans. Application, au râteau en caoutchouc, de la couche de régularisation et de conditionnement de la surface. Application des couches successives formant le revêtement sportif. Séchage de chaque couche avant d'appliquer la suivante, y compris le grattage, le balayage et le soufflage des imperfections. Nettoyage final du revêtement.
Critère pour le métré: Surface mesurée en projection horizontale, selon documentation graphique du Projet.
Critère pour le mémoire: On mesurera, en projection horizontale, la surface réellement exécutée selon les spécifications du Projet.

| Code | U | Désignation | Quantité | Prix | Montant |
|---|---|---|---|---|---|
| mt47cit090d | kg | Mortier à deux composants, Epoxán Sportseal "COMPOSAN INDUSTRIAL Y TECNOLOGÍA", à base de résines époxy et charges minérales calibrées; à appliquer au râteau en caoutchouc. (matériau) | 0.800 | 5.12 | 4.10 |
| mt47cit020a | kg | Mortier à deux composants Compomix "COMPOSAN INDUSTRIAL Y TECNOLOGÍA", couleur rouge, finition texturée, à base de résines acryliques époxy, charges minérales calibrées et pigments; à appliquer au rouleau ou au râteau en caoutchouc. (matériau) | 1.200 | 6.78 | 8.14 |
| mt27pic050a | kg | Peinture à l'eau bicomposant, Compopaint "COMPOSAN INDUSTRIAL Y TECNOLOGÍA", couleur rouge, à base de résines acryliques époxy, charges micronisées et pigments; à appliquer au rouleau, au pistolet ou au râteau en caoutchouc. (matériau) | 0.300 | 7.80 | 2.34 |
| mo041 | h | Compagnon professionnel III/CP2 VRD espaces publics. (main-d'œuvre) | 0.182 | 30.66 | 5.58 |
| mo087 | h | Ouvrier professionnel II/OP VRD espaces publics. (main-d'œuvre) | 0.182 | 27.27 | 4.96 |
| % | % | Frais de chantier des unités d'ouvrage | 2 % | 25.12 | 0.50 |
|  |  | Coûts directs |  |  | 25.62 |
