# Asperseur

- Propriété du fichier: CYPE INGENIEROS, S.A.
- Format: FIEBDC-3/2002
- Devise: EUR
- Coûts indirects: 3.00 %
- Frais généraux: 13.00 %
- Bénéfice: 6.00 %
- TVA: 20.00 %

## X Réseaux divers

### XD Distribution d'eau

#### XDA Arrosage

**XDA060** U Asperseur.
Canon d'arrosage, en aluminium anodisé avec finition époxydique, avec buse conique, portée de 30 à 58 m, inclinaison de la trajectoire 24°, débit de 10 à 70 m³/h, connexion de 2" de diamètre. Comprend les accessoires de connexion à la tuyauterie d'approvisionnement et de distribution. Totalement monté, connecté et testé.
Inclut: Installation dans le terrain et connexion hydraulique à la tuyauterie d'approvisionnement et distribution. Nettoyage hydraulique de l'unité. Ajustement du débit d'eau.
Critère pour le métré: Nombre d'unités prévues, selon documentation graphique du Projet.
Critère pour le mémoire: On mesurera le nombre d'unités réellement exécutées selon les spécifications du Projet.

| Code | U | Désignation | Quantité | Prix | Montant |
|---|---|---|---|---|---|
| mt48asp030a | U | Canon d'arrosage, en aluminium anodisé avec finition époxydique, avec buse conique, portée de 30 à 58 m, inclinaison de la trajectoire 24°, débit de 10 à 70 m³/h, connexion de 2" de diamètre, roulements hermétiques. (matériau) | 1.000 | 1324.99 | 1324.99 |
| mt37tpj023hf | U | Collier de prise en charge en PP avec quatre vis, pour tube de 90 mm de diamètre extérieur, avec prise pour connexion filetée de 2" de diamètre, PN=16 atm, avec joints élastiques en EPDM, selon NF EN ISO 15874-3. (matériau) | 1.000 | 11.26 | 11.26 |
| mo008 | h | Compagnon professionnel III/CP2 plombier. (main-d'œuvre) | 0.275 | 30.20 | 8.31 |
| mo107 | h | Ouvrier professionnel II/OP plombier. (main-d'œuvre) | 0.275 | 25.99 | 7.15 |
| % | % | Frais de chantier des unités d'ouvrage | 2 % | 1351.71 | 27.03 |
|  |  | Coûts directs |  |  | 1378.74 |
