# Mur en gabions en treillis soudé

- Propriété du fichier: CYPE Ingenieros S.A.
- Format: FIEBDC-3/2016
- Logiciel: Générateur de prix de la construction. CYPE Ingenieros, S.A.
- Date: 11/06/2025
- Devise: EUR
- Coûts indirects: 3 %
- Frais généraux: 13 %
- Bénéfice: 6 %
- TVA: 20 %

## B Aménagements extérieurs

### BG Gros oeuvre

#### BGM Murs

**BGM030** m³ Mur en gabions en treillis soudé.
Mur en gabions avec une face apparente, de 2000x1000x1000 mm en treillis soudé, en fil de fer galvanisé de 4,5 mm de diamètre, avec une ouverture de maille de 100x100 mm sur toutes les faces; avec diaphragme intermédiaire de 1000x1000 m en treillis soudé, en fil de fer galvanisé de 4,5 mm de diamètre, avec une ouverture de maille de 100x100 mm, agrafé perpendiculairement aux mailles de face, arrières, fond et couvercle du gabion; et remplissage avec des moyens mécaniques avec pierre calcaire, de granulométrie comprise entre 70 et 250 mm; montage et démontage du système de coffrage nécessaire pour éviter la déformation des gabions pendant leur remplissage et assurer l'alignement et l'aplomb de la structure. Comprend tendeurs et agrafes pour former correctement les gabions.
Inclut: Implantation. Préparation de la surface d'appui. Mise en place des mailles du gabion, fixées avec des agrafes. Mise en place des diaphragmes intermédiaires, fixés avec des agrafes. Mise en place des tendeurs. Montage du système de coffrage des parements restant apparents des gabions. Remplissage des gabions. Démontage du système de coffrage. Retrait du matériau excédent.
Critère pour le métré: Volume mesuré sur la section théorique de calcul, selon documentation graphique du Projet.
Critère pour le mémoire: On mesurera le volume théorique exécuté selon les spécifications du Projet.

| Code | U | Désignation | Quantité | Prix | Montant |
|---|---|---|---|---|---|
| mt07etf010b | U | Gabion de 2000x1000x1000 mm en treillis soudé, en fil de fer galvanisé, selon NF EN 10244-2, de 4,5 mm de diamètre, avec une ouverture de maille de 100x100 mm sur toutes les faces, avec une résistance à la corrosion en brouillard salin supérieure à 3000 heures selon NF EN ISO 10289 et NF EN ISO 9227, une résistance à la traction du fil de fer comprise entre 500 et 800 N/mm² selon NF EN 10223-8 et une résistance minimale des soudures de 75% de la résistance du fil de fer. (matériau) | 0.5 | 63.68 | 31.840 |
| mt07etf015a | U | Diaphragme intermédiaire de 1000x1000 m en treillis soudé, en fil de fer galvanisé, selon NF EN 10244-2, de 4,5 mm de diamètre, avec une ouverture de maille de 100x100 mm, avec une résistance à la corrosion en brouillard salin supérieure à 3000 heures selon NF EN ISO 10289 et NF EN ISO 9227, une résistance à la traction du fil de fer comprise entre 500 et 800 N/mm² selon NF EN 10223-8 et une résistance minimale des soudures de 75% de la résistance du fil de fer. (matériau) | 1.5 | 6.46 | 9.690 |
| mt50spa052b | m | Grosse planche en bois de pin, de 20x7,2 cm. (matériau) | 0.3 | 6.46 | 1.938 |
| mt50spa101 | kg | Clous en acier. (matériau) | 0.075 | 1.91 | 0.143 |
| mt50spa081a | U | Étai métallique télescopique, allant jusqu'à 3 m de hauteur. (matériau) | 0.01 | 19.67 | 0.197 |
| mt07etf020a | U | Tendeur en fil de fer galvanisé, selon NF EN 10244-2, de 5 mm de diamètre et 510 mm de longueur, avec une résistance à la corrosion en brouillard salin supérieure à 3000 heures selon NF EN ISO 10289 et NF EN ISO 9227, une résistance à la traction du fil de fer comprise entre 500 et 800 N/mm² selon NF EN 10223-8 et une résistance minimale des soudures de 75% de la résistance du fil de fer. (matériau) | 8 | 0.45 | 3.600 |
| mt07etf025a | U | Agrafe en fil de fer galvanisé, selon NF EN 10244-2, de 3 mm de diamètre, avec une résistance à la traction supérieure à 1720 N/mm² et une résistance à l'ouverture supérieure à 2000 N/mm². (matériau) | 80 | 0.03 | 2.400 |
| mt06psm010a | m³ | Pierre calcaire de granulométrie comprise entre 70 et 250 mm, avec usure à l'essai Los Angeles < 50. (matériau) | 1.1 | 19.92 | 21.912 |
| mq01exn020a | h | Rétro-pelleteuse hydraulique sur pneus, de 105 kW. (matériel) | 0.089 | 52.93 | 4.711 |
| mq04cab010c | h | Camion à benne basculante de 12 t de charge, de 162 kW. (matériel) | 0.075 | 45.88 | 3.441 |
| mo041 | h | Compagnon professionnel III/CP2 VRD espaces publics. (main-d'œuvre) | 0.202 | 30.66 | 6.193 |
| mo087 | h | Ouvrier professionnel II/OP VRD espaces publics. (main-d'œuvre) | 1.013 | 27.27 | 27.625 |
| % | % | Frais de chantier des unités d'ouvrage | 4 % | 113.690 | 4.548 |
|  |  | Coûts directs |  |  | 118.238 |

Déchets:
- pose: mt07etf010b; facteur de déchet 0.0053
- pose: mt07etf015a; facteur de déchet 0.0188
- pose: mt50spa052b Grosse planche en bois de pin, de 20x7,2 cm; facteur de déchet 1
- pose: mt50spa101 Clous en acier; facteur de déchet 0.0045
- pose: mt50spa081a Étai métallique télescopique, allant jusqu'à 3 m de hauteur; facteur de déchet 1
- pose: mt07etf025a; facteur de déchet 0.005
- pose: mt06psm010a Pierre calcaire de granulométrie comprise entre 70 et 250 mm, avec usure à l'essai Los Angeles < 50; facteur de déchet 0.0154

## Ressources

**mt07etf010b** U Gabion de 2000x1000x1000 mm en treillis soudé
Données techniques: Coût énergétique 355.275 MJ; Émission de CO2 36.032 kg; Code CED 17 04 05; Masse de l'élément 14 kg; Volume 0.006667 m3
Déchets:
- emballage: re170203 Plastique. (composant de déchet); quantité 0.04 kg; Code CED 17 02 03; Masse de l'élément 1 kg; Volume 0.001667 m3

**mt07etf015a** U Diaphragme intermédiaire de 1000x1000 m en treillis soudé
Données techniques: Coût énergétique 353.822 MJ; Émission de CO2 35.960 kg; Code CED 17 04 05; Masse de l'élément 14 kg; Volume 0.006667 m3
Déchets:
- emballage: re170203 Plastique; quantité 0.025 kg

**mt50spa052b** m Grosse planche en bois de pin, de 20x7,2 cm
Données techniques: Coût énergétique 1124.755 MJ; Émission de CO2 -15.401 kg; Code CED 17 02 01; Masse de l'élément 8.28 kg; Volume 0.007527 m3

**mt50spa101** kg Clous en acier
Données techniques: Coût énergétique 14.060 MJ; Émission de CO2 0.570 kg; Code CED 17 04 05; Masse de l'élément 1 kg; Volume 0.000476 m3

**mt50spa081a** U Étai métallique télescopique, allant jusqu'à 3 m de hauteur
Données techniques: Coût énergétique 139.194 MJ; Émission de CO2 5.643 kg; Code CED 17 04 05; Masse de l'élément 9.9 kg; Volume 0.004714 m3

**mt07etf025a** U Agrafe en fil de fer galvanisé
Données techniques: Coût énergétique 1.281 MJ; Émission de CO2 0.131 kg; Code CED 17 04 05; Masse de l'élément 0.051 kg; Volume 0.000024 m3
Déchets:
- emballage: re150101 Emballages en papier et en carton. (composant de déchet); quantité 0.001 kg; Code CED 15 01 01; Masse de l'élément 1 kg; Volume 0.001333 m3

**mt06psm010a** m³ Pierre calcaire de granulométrie comprise entre 70 et 250 mm, avec usure à l'essai Los Angeles < 50
Données techniques: Coût énergétique 2736.000 MJ; Émission de CO2 64.000 kg; Code CED 01 04 13; Masse de l'élément 1600 kg; Volume 1.066667 m3
