# Haie

- Propriété du fichier: CYPE Ingenieros S.A.
- Format: FIEBDC-3/2016
- Logiciel: Générateur de prix de la construction. CYPE Ingenieros, S.A.
- Date: 25/10/2024
- Devise: EUR
- Coûts indirects: 3 %
- Frais généraux: 13 %
- Bénéfice: 6 %
- TVA: 20 %

## L Espaces verts

### LS Séparations végétales

#### LSH Haies

**LSH010** m Haie.
Haie de Troène du Japon (Ligustrum japonicum) de 0,3-0,5 m de hauteur (4 U/m).
Inclut: Ouverture d'une tranchée avec les moyens indiqués. Compostage du terrain. Plantation. Premier arrosage.
Critère pour le métré: Longueur mesurée selon documentation graphique du Projet.
Critère pour le mémoire: On mesurera la longueur réellement exécutée selon les spécifications du Projet.

| Code | U | Désignation | Quantité | Prix | Montant |
|---|---|---|---|---|---|
| mt48ecr010a | U | Troène du Japon (Ligustrum japonicum) de 0,3-0,5 m de hauteur; fourniture en container. (matériau) | 4 | 1.69 | 6.760 |
| mt48tie020 | kg | Engrais minéral complexe NPK 15-15-15. (matériau) | 1.5 | 0.85 | 1.275 |
| mt08aaa010a | m³ | Eau. (matériau) | 0.02 | 1.53 | 0.031 |
| mq01pan070b | h | Mini pelle chargeuse sur pneus, de 52 kW/1 m³ kW. (matériel) | 0.11 | 37.53 | 4.128 |
| mo040 | h | Compagnon professionnel III/CP2 jardinier. (main-d'œuvre) | 0.088 | 29.25 | 2.574 |
| mo115 | h | Ouvrier jardinier. (main-d'œuvre) | 0.275 | 24.51 | 6.740 |
| % | % | Frais de chantier des unités d'ouvrage | 2 % | 21.508 | 0.430 |
|  |  | Coûts directs |  |  | 21.938 |

Déchets:
- pose: mt48tie020 Engrais minéral complexe NPK 15-15-15; facteur de déchet 0.055

## Ressources

**mt48tie020** kg Engrais minéral complexe NPK 15-15-15
Données techniques: Coût énergétique 30.291 MJ; Émission de CO2 3.674 kg; Code CED 06 10 99; Masse de l'élément 1 kg; Volume 0.001111 m3
Déchets:
- emballage: re170203 Plastique. (composant de déchet); quantité 0.003 kg; Code CED 17 02 03; Masse de l'élément 1 kg; Volume 0.001667 m3

**mt08aaa010a** m³ Eau
Données techniques: Coût énergétique 60.000 MJ; Émission de CO2 30.000 kg
