# Porte d'accès à l'aire de jeux pour enfants

- Propriété du fichier: CYPE Ingenieros S.A.
- Format: FIEBDC-3/2016
- Logiciel: Générateur de prix de la construction. CYPE Ingenieros, S.A.
- Date: 25/09/2024
- Devise: EUR
- Coûts indirects: 3 %
- Frais généraux: 13 %
- Bénéfice: 6 %
- TVA: 20 %

## M Mobilier urbain

### MA Aires de jeux pour enfants

#### MAV Clôtures

**MAV020** U Porte d'accès à l'aire de jeux pour enfants.
Porte d'accès dans clôture en bois, d'aire de jeux pour enfants, de 1,10x0,80 m. Mise en place: avec des chevilles chimiques, sur une surface de base.
Critère d'évaluation économique: Le prix ne comprend pas la surface base.
Inclut: Implantation. Fixation de l'élément.
Critère pour le métré: Nombre d'unités prévues, selon documentation graphique du Projet.
Critère pour le mémoire: On mesurera le nombre d'unités réellement exécutées selon les spécifications du Projet.

| Code | U | Désignation | Quantité | Prix | Montant |
|---|---|---|---|---|---|
| mt50spl105b | U | Fixation composée d'une cheville chimique, d'une rondelle et d'une vis en acier. (matériau) | 4 | 5.82 | 23.280 |
| mt52jig110a | U | Porte d'accès dans clôture en bois, d'aire de jeux pour enfants, de 1,10x0,80 m, avec charnières et verrou, avec éléments de fixation. (matériau) | 1 | 121.58 | 121.580 |
| mo041 | h | Compagnon professionnel III/CP2 VRD espaces publics. (main-d'œuvre) | 0.33 | 29.25 | 9.653 |
| mo087 | h | Ouvrier professionnel II/OP VRD espaces publics. (main-d'œuvre) | 0.33 | 26.02 | 8.587 |
| % | % | Frais de chantier des unités d'ouvrage | 2 % | 163.100 | 3.262 |
|  |  | Coûts directs |  |  | 166.362 |

## Ressources

**mt52jig110a** U Porte d'accès dans clôture en bois
Données techniques: Coût énergétique 1835.776 MJ; Émission de CO2 -22.063 kg
Déchets:
- emballage: re150101 Emballages en papier et en carton. (composant de déchet); quantité 3.585 kg; Code CED 15 01 01; Masse de l'élément 1 kg; Volume 0.001333 m3
