# Enclos pour chiens

- Propriété du fichier: CYPE Ingenieros S.A.
- Format: FIEBDC-3/2016
- Logiciel: Générateur de prix de la construction. CYPE Ingenieros, S.A.
- Date: 13/06/2024
- Devise: EUR
- Coûts indirects: 3 %
- Frais généraux: 13 %
- Bénéfice: 6 %
- TVA: 20 %

## M Mobilier urbain

### MC Aménagements canins

#### MCP Propreté canine

**MCP030** m Enclos pour chiens.
Enclos pour chiens, de 1,00 m de hauteur, constitué de poteaux verticaux de profil creux en acier galvanisé à chaud, de section rectangulaire, de 60x40x2 mm, et panneau de maille électrosoudée avec des pliages de renfort, fixée à une base de béton C20/25 (X0(F); D20; S2; Cl 1,0).
Critère d'évaluation économique: Le prix comprend l'excavation.
Inclut: Implantation. Excavation avec des moyens manuels. Bétonnage de la base d'appui. Fixation de l'élément.
Critère pour le métré: Longueur mesurée selon documentation graphique du Projet, en déduisant la largeur de passage des portes et des portails.
Critère pour le mémoire: On mesurera la longueur réellement exécutée selon les spécifications du Projet, en déduisant la largeur de passage des portes et des portails.

| Code | U | Désignation | Quantité | Prix | Montant |
|---|---|---|---|---|---|
| mt10hmf030p | m³ | Béton massif C20/25 (X0(F); D20; S2; Cl 1,0), prêt à l'emploi, selon NF EN 206. (matériau) | 0.15 | 117.49 | 17.624 |
| mt52moc030h | m | Enclos pour chiens, de 1,00 m de hauteur, constitué de poteaux verticaux de profil creux en acier galvanisé à chaud, de section rectangulaire, de 60x40x2 mm, et panneau de maille électrosoudée avec des pliages de renfort, y compris éléments de fixation. (matériau) | 1 | 69.66 | 69.660 |
| mo041 | h | Compagnon professionnel III/CP2 VRD espaces publics. (main-d'œuvre) | 1.43 | 29.25 | 41.828 |
| mo087 | h | Ouvrier professionnel II/OP VRD espaces publics. (main-d'œuvre) | 1.43 | 26.02 | 37.209 |
| % | % | Frais de chantier des unités d'ouvrage | 2 % | 166.321 | 3.326 |
|  |  | Coûts directs |  |  | 169.647 |

Déchets:
- pose: mt10hmf030p Béton massif C20/25 (X0(F); D20; S2; Cl 1,0), prêt à l'emploi, selon NF EN 206; facteur de déchet 0.00107478

## Ressources

**mt10hmf030p** m³ Béton massif C20/25 (X0(F); D20; S2; Cl 1,0), prêt à l'emploi, selon NF EN 206
Données techniques: Coût énergétique 1840.000 MJ; Émission de CO2 230.000 kg; Code CED 17 01 01; Masse de l'élément 2300 kg; Volume 1.533333 m3

**mt52moc030h** m Enclos pour chiens
Données techniques: Coût énergétique 93.064 MJ; Émission de CO2 9.777 kg
Déchets:
- emballage: re150101 Emballages en papier et en carton. (composant de déchet); quantité 0.359 kg; Code CED 15 01 01; Masse de l'élément 1 kg; Volume 0.001333 m3
