# Terrain de padel, système Pádel Life "COMPOSAN INDUSTRIAL Y TECNOLOGÍA"

- Propriété du fichier: CYPE Ingenieros S.A.
- Format: FIEBDC-3/2016
- Logiciel: Générateur de prix de la construction. CYPE Ingenieros, S.A.
- Date: 11/06/2025
- Devise: EUR
- Coûts indirects: 3 %
- Frais généraux: 13 %
- Bénéfice: 6 %
- TVA: 20 %

## M Mobilier urbain

### MI Installations sportives complètes

#### MIP Terrains de padel

**MIP020** U Terrain de padel, système Pádel Life "COMPOSAN INDUSTRIAL Y TECNOLOGÍA".
Terrain de padel, système Pádel Life "COMPOSAN INDUSTRIAL Y TECNOLOGÍA", de 20x10 m, avec parois de 4 m de hauteur aux extrémités et sur les 2 premiers mètres de chaque côté, et de 3 m de hauteur pour le reste, avec deux portes d'accès, vitres en verre de sécurité trempé, de 10 mm d'épaisseur et supports de luminaires, de 3 m de longueur, pour fixation sur la structure métallique, constitué de: structure métallique, système Pádel Life modèle Granada "COMPOSAN INDUSTRIAL Y TECNOLOGÍA", composée de 4 poteaux de coins et 26 poteaux intermédiaires en acier S235JR laminé à chaud, de 100x50 mm et 2 mm d'épaisseur, finition galvanisée, avec renforts en tôle pliée galvanisée à chaud, de 2 mm d'épaisseur et 0,58 m de longueur, soudée au poteau; plaques d'ancrage en acier S235JR laminé à chaud, avec trous de 18 mm de diamètre, de 260x180 mm et 8 mm d'épaisseur, finition galvanisée, pour poteaux intermédiaires et plaques d'ancrage spéciales en acier S235JR laminé à chaud, de 8 mm d'épaisseur, finition galvanisée, pour poteaux de coins; treillis soudé en acier galvanisé, de 50x50 mm et 4 mm de diamètre; tableaux de fixation de treillis soudé constitués de cornières en tôle galvanisée à chaud, de 2,5 mm d'épaisseur, avec trous pour hébergement des pointes du treillis soudé; deux portes d'accès avec serrure; traverses horizontales en tube en acier galvanisé à chaud, de 40x30 mm et 1,5 mm d'épaisseur; et platines horizontales pour renfort et fixation de maille de feuillard galvanisé à chaud, de 40x3 mm; ensemble de vitres en verre de sécurité trempé, de 10 mm d'épaisseur, système Pádel Life "COMPOSAN INDUSTRIAL Y TECNOLOGÍA", composé de 14 vitres en verre de sécurité trempé, de 2995x1995 mm et 10 mm d'épaisseur, et 4 vitres en verre de sécurité trempé, de 1995x1995 mm et 10 mm d'épaisseur, avec trous pour fixation sur la structure et quatre supports de luminaires, de 3 m de longueur, pour fixation sur la structure métallique, système Pádel Life "COMPOSAN INDUSTRIAL Y TECNOLOGÍA", chacun composé d'un poteau en acier S235JR laminé à chaud, de 100x50 mm et 2 mm d'épaisseur, finition galvanisée, et un croisement en tôle pliée galvanisée à chaud, de 2 mm d'épaisseur, avec trous pour fixation de luminaires.
Critère d'évaluation économique: Le prix ne comprend la fondation, le revêtement sportif, l'équipement sportif, les luminaires ni l'installation électrique.
Inclut: Implantation. Montage et fixation de la structure métallique. Mise en place et fixation des vitres. Montage et fixation, sur la structure métallique, des supports complémentaires des luminaires.
Critère pour le métré: Nombre d'unités prévues, selon documentation graphique du Projet.
Critère pour le mémoire: On mesurera le nombre d'unités réellement exécutées selon les spécifications du Projet.

| Code | U | Désignation | Quantité | Prix | Montant |
|---|---|---|---|---|---|
| mt47cit500c | U | Structure métallique, système Pádel Life modèle Granada "COMPOSAN INDUSTRIAL Y TECNOLOGÍA", composée de 4 poteaux de coins et 26 poteaux intermédiaires en acier S235JR laminé à chaud, de 100x50 mm et 2 mm d'épaisseur, finition galvanisée, avec renforts en tôle pliée galvanisée à chaud, de 2 mm d'épaisseur et 0,58 m de longueur, soudée au poteau; plaques d'ancrage en acier S235JR laminé à chaud, avec trous de 18 mm de diamètre, de 260x180 mm et 8 mm d'épaisseur, finition galvanisée, pour poteaux intermédiaires et plaques d'ancrage spéciales en acier S235JR laminé à chaud, de 8 mm d'épaisseur, finition galvanisée, pour poteaux de coins; treillis soudé en acier galvanisé, de 50x50 mm et 4 mm de diamètre; tableaux de fixation de treillis soudé constitués de cornières en tôle galvanisée à chaud, de 2,5 mm d'épaisseur, avec trous pour hébergement des pointes du treillis soudé; deux portes d'accès avec serrure; traverses horizontales en tube en acier galvanisé à chaud, de 40x30 mm et 1,5 mm d'épaisseur; et platines horizontales pour renfort et fixation de maille de feuillard galvanisé à chaud, de 40x3 mm, finition laquée, de couleur à choisir, avec éléments de fixation. (matériau) | 1 | 9768.59 | 9768.590 |
| mt47cit510c | U | Ensemble de vitres en verre de sécurité trempé, de 10 mm d'épaisseur, système Pádel Life "COMPOSAN INDUSTRIAL Y TECNOLOGÍA", composé de 14 vitres en verre de sécurité trempé, de 2995x1995 mm et 10 mm d'épaisseur, et 4 vitres en verre de sécurité trempé, de 1995x1995 mm et 10 mm d'épaisseur, avec trous pour fixation sur la structure, avec éléments de fixation. (matériau) | 1 | 5638.52 | 5638.520 |
| mt47cit520b | U | Supports de luminaires, de 3 m de longueur, pour fixation sur la structure métallique, système Pádel Life "COMPOSAN INDUSTRIAL Y TECNOLOGÍA", chacun composé d'un poteau en acier S235JR laminé à chaud, de 100x50 mm et 2 mm d'épaisseur, finition galvanisée, et un croisement en tôle pliée galvanisée à chaud, de 2 mm d'épaisseur, avec trous pour fixation de luminaires, finition laquée, de couleur à choisir. (matériau) | 4 | 160.43 | 641.720 |
| mo041 | h | Compagnon professionnel III/CP2 VRD espaces publics. (main-d'œuvre) | 35.86 | 30.66 | 1099.468 |
| mo087 | h | Ouvrier professionnel II/OP VRD espaces publics. (main-d'œuvre) | 35.86 | 27.27 | 977.902 |
| % | % | Frais de chantier des unités d'ouvrage | 2 % | 18126.200 | 362.524 |
|  |  | Coûts directs |  |  | 18488.724 |

Déchets:
- pose: mt47cit500c; facteur de déchet 0.006
- pose: mt47cit510c; facteur de déchet 0.0055
- pose: mt47cit520b; facteur de déchet 0.006

## Ressources

**mt47cit500c** U Structure métallique
Données techniques: Coût énergétique 30176.635 MJ; Émission de CO2 1223.412 kg; Code CED 17 04 05; Masse de l'élément 2146 kg; Volume 1.021905 m3
Déchets:
- emballage: re170203 Plastique. (composant de déchet); quantité 0.04 kg; Code CED 17 02 03; Masse de l'élément 1 kg; Volume 0.001667 m3

**mt47cit510c** U Ensemble de vitres en verre de sécurité trempé
Données techniques: Coût énergétique 44911.687 MJ; Émission de CO2 3161.353 kg; Code CED 17 02 02; Masse de l'élément 2489.3 kg; Volume 2.4893 m3
Déchets:
- emballage: re170201 Bois. (composant de déchet); quantité 0.034 kg; Code CED 17 02 01; Masse de l'élément 1 kg; Volume 0.000909 m3
- emballage: re170203 Plastique; quantité 0.001 kg

**mt47cit520b** U Supports de luminaires
Données techniques: Coût énergétique 819.355 MJ; Émission de CO2 33.252 kg; Code CED 17 04 05; Masse de l'élément 58 kg; Volume 0.027619 m3
Déchets:
- emballage: re170203 Plastique; quantité 0.04 kg
