# Cabine de vestiaire pour plage

- Propriété du fichier: CYPE Ingenieros S.A.
- Format: FIEBDC-3/2016
- Logiciel: Générateur de prix de la construction. CYPE Ingenieros, S.A.
- Date: 11/06/2025
- Devise: EUR
- Coûts indirects: 3 %
- Frais généraux: 13 %
- Bénéfice: 6 %
- TVA: 20 %

## M Mobilier urbain

### MP Mobilier de plage

#### MPC Cabines de toilettes et vestiaires

**MPC030** U Cabine de vestiaire pour plage.
Cabine de vestiaire pour plage, d'un module, de 1,45x1,30x2,90 m, composée de: base de profilés creux en acier inoxydable, plancher de grille en acier inoxydable, paroi en tôle d'acier inoxydable, finition laquée extérieure de plusieurs couleurs et intérieure de couleur blanche, toiture à deux pentes réalisée avec résine en polyester renforcée avec de la fibre de verre, témoins lumineux extérieurs de libre, occupé et hors service, serrure électromagnétique dans porte d'accès, détecteur de présence à l'intérieur, alarme acoustique, lumière artificielle placée dans faux plafond et ventilation forcée par extracteur d'air. Comprend la décharge, le nivellement de l'ensemble et la connexion à l'arrivée d'électricité.
Inclut: Décharge de la cabine. Implantation. Nivellement. Installation des composants. Connexion des installations.
Critère pour le métré: Nombre d'unités prévues, selon documentation graphique du Projet.
Critère pour le mémoire: On mesurera le nombre d'unités réellement exécutées selon les spécifications du Projet.

| Code | U | Désignation | Quantité | Prix | Montant |
|---|---|---|---|---|---|
| mt52dlv070a | U | Cabine de vestiaire pour plage, d'un module, de 1,45x1,30x2,90 m, composée de: base de profilés creux en acier inoxydable, plancher de grille en acier inoxydable, paroi en tôle d'acier inoxydable, finition laquée extérieure de plusieurs couleurs et intérieure de couleur blanche, toiture à deux pentes réalisée avec résine en polyester renforcée avec de la fibre de verre, témoins lumineux extérieurs de libre, occupé et hors service, serrure électromagnétique dans porte d'accès, détecteur de présence à l'intérieur, alarme acoustique, lumière artificielle placée dans faux plafond et ventilation forcée par extracteur d'air. Comprend l'équipement intérieur antivandalisme, en acier inoxydable, constitué de: sèche-mains électrique à air chaud, banc, portemanteaux fixes et horloge programmée pour une utilisation limitée en temps. (matériau) | 1 | 22169.94 | 22169.940 |
| mq04cag010b | h | Camion grue jusqu'à 10 t de charge maximale. (matériel) | 1.1 | 63.96 | 70.356 |
| mo003 | h | Compagnon professionnel III/CP2 électricien. (main-d'œuvre) | 3.3 | 31.65 | 104.445 |
| mo102 | h | Ouvrier professionnel II/OP électricien. (main-d'œuvre) | 3.3 | 27.24 | 89.892 |
| mo011 | h | Compagnon professionnel III/CP2 monteur. (main-d'œuvre) | 44 | 31.65 | 1392.600 |
| mo080 | h | Ouvrier professionnel II/OP monteur. (main-d'œuvre) | 44 | 27.27 | 1199.880 |
| % | % | Frais de chantier des unités d'ouvrage | 2 % | 25027.113 | 500.542 |
|  |  | Coûts directs |  |  | 25527.655 |
