# Rigole en pierre naturelle

- Propriété du fichier: CYPE Ingenieros S.A.
- Format: FIEBDC-3/2016
- Logiciel: Générateur de prix de la construction. CYPE Ingenieros, S.A.
- Date: 25/10/2024
- Devise: EUR
- Coûts indirects: 3 %
- Frais généraux: 13 %
- Bénéfice: 6 %
- TVA: 20 %

## V Voiries

### VB Bordures et rigoles

#### VBP Pierre

**VBP020** m Rigole en pierre naturelle.
Rigole en granit Blanc Berrocal, constituée de pièces de 20x6 cm de section, longueur libre entre 50 et 100 cm, surface avec une chute, finition sciée, pour mise en place sur les voies routières, placées avec du mortier de ciment, industriel, M-5 de consistance sèche et le jointoiement de largeur maximale 1 cm avec du mortier de ciment, industriel, M-5, sur base de béton massif C20/25 (X0(F); D20; S2; Cl 1,0) de 20 cm d'épaisseur et de 10 cm de largeur de chaque côté de la rigole, coulage depuis le camion, extension et vibrage, avec finition lissée à la règle, selon les pentes du projet et placé sur plateforme avec indice CBR > 5 (California Bearing Ratio), non comprise dans ce prix. Comprend nettoyage.
Inclut: Coulage et extension du béton. Mise en place des pièces. Remplissage des joints avec du mortier. Tassement et nivellement.
Critère pour le métré: Longueur mesurée selon documentation graphique du Projet.
Critère pour le mémoire: On mesurera la longueur réellement exécutée selon les spécifications du Projet.

| Code | U | Désignation | Quantité | Prix | Montant |
|---|---|---|---|---|---|
| mt10hmf030p | m³ | Béton massif C20/25 (X0(F); D20; S2; Cl 1,0), prêt à l'emploi, selon NF EN 206. (matériau) | 0.096 | 117.49 | 11.279 |
| mt08aaa010a | m³ | Eau. (matériau) | 0.006 | 1.53 | 0.009 |
| mt09mif010ca | t | Mortier industriel pour maçonnerie, de ciment, couleur grise, catégorie M-5 (résistance à la compression 5 N/mm²), fourni en sacs, selon NF EN 998-2. (matériau) | 0.009 | 54.64 | 0.492 |
| mt11rig010aaa | m | Rigole en granit Blanc Berrocal, constituée de pièces de 20x6 cm de section, longueur libre entre 50 et 100 cm, surface avec une chute, finition sciée. (matériau) | 1 | 21.52 | 21.520 |
| mo041 | h | Compagnon professionnel III/CP2 VRD espaces publics. (main-d'œuvre) | 0.33 | 29.25 | 9.653 |
| mo087 | h | Ouvrier professionnel II/OP VRD espaces publics. (main-d'œuvre) | 0.358 | 26.02 | 9.315 |
| % | % | Frais de chantier des unités d'ouvrage | 2 % | 52.268 | 1.045 |
|  |  | Coûts directs |  |  | 53.313 |

Déchets:
- pose: mt10hmf030p Béton massif C20/25 (X0(F); D20; S2; Cl 1,0), prêt à l'emploi, selon NF EN 206; facteur de déchet 0.00107478
- pose: mt09mif010ca; facteur de déchet 0.0189
- pose: mt11rig010aaa; facteur de déchet 0.0149368

## Ressources

**mt10hmf030p** m³ Béton massif C20/25 (X0(F); D20; S2; Cl 1,0), prêt à l'emploi, selon NF EN 206
Données techniques: Coût énergétique 1840.000 MJ; Émission de CO2 230.000 kg; Code CED 17 01 01; Masse de l'élément 2300 kg; Volume 1.533333 m3

**mt08aaa010a** m³ Eau
Données techniques: Coût énergétique 60.000 MJ; Émission de CO2 30.000 kg

**mt09mif010ca** t Mortier industriel pour maçonnerie
Données techniques: Coût énergétique 2050.870 MJ; Émission de CO2 177.583 kg; Code CED 17 01 01; Masse de l'élément 1000 kg; Volume 0.666667 m3
Déchets:
- emballage: re150101 Emballages en papier et en carton. (composant de déchet); quantité 8.571 kg; Code CED 15 01 01; Masse de l'élément 1 kg; Volume 0.001333 m3
- emballage: re170201 Bois. (composant de déchet); quantité 0.463 kg; Code CED 17 02 01; Masse de l'élément 1 kg; Volume 0.000909 m3
- emballage: re170203 Plastique. (composant de déchet); quantité 0.241 kg; Code CED 17 02 03; Masse de l'élément 1 kg; Volume 0.001667 m3

**mt11rig010aaa** m Rigole en granit Blanc Berrocal
Données techniques: Coût énergétique 66.445 MJ; Émission de CO2 2.812 kg; Code CED 01 04 13; Masse de l'élément 31.2 kg; Volume 0.0208 m3
Déchets:
- emballage: re170201 Bois; quantité 0.008 kg
- emballage: re170203 Plastique; quantité 0.004 kg
