# Revêtement sportif en gazon synthétique pour terrain de padel, système "COMPOSAN INDUSTRIAL Y TECNOLOGÍA"

- Propriété du fichier: CYPE Ingenieros S.A.
- Format: FIEBDC-3/2016
- Logiciel: Générateur de prix de la construction. CYPE Ingenieros, S.A.
- Date: 25/09/2024
- Devise: EUR
- Coûts indirects: 3 %
- Frais généraux: 13 %
- Bénéfice: 6 %
- TVA: 20 %

## V Voiries

### VO Pistes sportives

#### VOP En gazon synthétique

**VOP030** m² Revêtement sportif en gazon synthétique pour terrain de padel, système "COMPOSAN INDUSTRIAL Y TECNOLOGÍA".
Revêtement sportif pour terrain de padel, système "COMPOSAN INDUSTRIAL Y TECNOLOGÍA", constitué de gazon synthétique, Compograss P 12/49 (5.0), couleur verte, composé de mèches droites préfibrillées de 5/32" de fibre 100% polyéthylène résistant aux rayons UV, 5000 décitex, 110 microns d'épaisseur, tissées sur base de polypropylène renforcée avec une couche de feutre, avec thermofixation et scellement avec latex, de 12 mm de hauteur de poil, 14 mm de hauteur totale de moquette, 2264 g/m² et 49140 mèches/m², avec lignes de jeu de gazon synthétique, Compograss P 12/49 Línea Blanca, couleur blanche, bande d'union de géotextile de polypropylène, Jointing Tape, de 300 mm de largeur et adhésif en polyuréthane bicomposant, lestage avec 17 kg/m² de granulats siliceux, de granulométrie comprise entre 0,4 et 0,8 mm.
Critère d'évaluation économique: Le prix ne comprend pas la surface base.
Inclut: Implantation des dimensions de la piste sportive. Mise en place du gazon synthétique. Marquage et coupe des lignes de jeu. Mise en place du gazon synthétique pour les lignes de jeu. Lestage de la surface.
Critère pour le métré: Surface mesurée en projection horizontale, selon documentation graphique du Projet.
Critère pour le mémoire: On mesurera, en projection horizontale, la surface réellement exécutée selon les spécifications du Projet.

| Code | U | Désignation | Quantité | Prix | Montant |
|---|---|---|---|---|---|
| mt47cit200sb | m² | Gazon synthétique, Compograss P 12/49 (5.0), couleur verte, composé de mèches droites préfibrillées de 5/32" de fibre 100% polyéthylène résistant aux rayons UV, 5000 décitex, 110 microns d'épaisseur, tissées sur base de polypropylène renforcée avec une couche de feutre, avec thermofixation et scellement avec latex, de 12 mm de hauteur de poil, 14 mm de hauteur totale de moquette, 2264 g/m² et 49140 mèches/m², fourni en rouleaux. (matériau) | 1 | 16.47 | 16.470 |
| mt47cit205f | m | Gazon synthétique, Compograss P 12/49 Línea Blanca "COMPOSAN INDUSTRIAL Y TECNOLOGÍA", couleur blanche, de 50 mm de largeur, fourni en rouleaux, pour lignes de jeu. (matériau) | 0.2 | 1.04 | 0.208 |
| mt47cit260d | kg | Adhésif en polyuréthane bicomposant "COMPOSAN INDUSTRIAL Y TECNOLOGÍA". (matériau) | 0.18 | 4.54 | 0.817 |
| mt47cit250m | m | Bande d'union de géotextile de polypropylène, Jointing Tape, de 300 mm de largeur "COMPOSAN INDUSTRIAL Y TECNOLOGÍA", pour terrains de padel ou de tennis, en gazon synthétique, fournie en rouleaux. (matériau) | 0.4 | 1.11 | 0.444 |
| mt47cit004c | kg | Granulats siliceux, de granulométrie comprise entre 0,4 et 0,8 mm "COMPOSAN INDUSTRIAL Y TECNOLOGÍA", fournis en sacs. (matériau) | 17 | 0.15 | 2.550 |
| mq07cel010 | h | Chariot élévateur diesel à double traction de 8 t. (matériel) | 0.003 | 28.06 | 0.084 |
| mo041 | h | Compagnon professionnel III/CP2 VRD espaces publics. (main-d'œuvre) | 0.176 | 29.25 | 5.148 |
| mo087 | h | Ouvrier professionnel II/OP VRD espaces publics. (main-d'œuvre) | 0.176 | 26.02 | 4.580 |
| % | % | Frais de chantier des unités d'ouvrage | 2 % | 30.301 | 0.606 |
|  |  | Coûts directs |  |  | 30.907 |

Déchets:
- pose: mt47cit200sb; facteur de déchet 0.022
- pose: mt47cit205f; facteur de déchet 0.0110019
- pose: mt47cit260d Adhésif en polyuréthane bicomposant "COMPOSAN INDUSTRIAL Y TECNOLOGÍA"; facteur de déchet 0.039962
- pose: mt47cit250m; facteur de déchet 0.07
- pose: mt47cit004c Granulats siliceux, de granulométrie comprise entre 0,4 et 0,8 mm "COMPOSAN INDUSTRIAL Y TECNOLOGÍA", fournis en sacs; facteur de déchet 0.009

## Ressources

**mt47cit200sb** m² Gazon synthétique
Données techniques: Coût énergétique 224.180 MJ; Émission de CO2 11.130 kg; Code CED 17 02 03; Masse de l'élément 2.264 kg; Volume 0.003773 m3
Déchets:
- emballage: re170203 Plastique. (composant de déchet); quantité 0.05 kg; Code CED 17 02 03; Masse de l'élément 1 kg; Volume 0.001667 m3

**mt47cit205f** m Gazon synthétique
Données techniques: Coût énergétique 13.931 MJ; Émission de CO2 0.692 kg; Code CED 17 02 03; Masse de l'élément 0.1038 kg; Volume 0.000173 m3
Déchets:
- emballage: re170203 Plastique; quantité 0.04 kg

**mt47cit260d** kg Adhésif en polyuréthane bicomposant "COMPOSAN INDUSTRIAL Y TECNOLOGÍA"
Données techniques: Coût énergétique 144.471 MJ; Émission de CO2 7.014 kg; Code CED 17 09 04; Masse de l'élément 1 kg; Volume 0.000667 m3
Déchets:
- emballage: re170203 Plastique; quantité 0.003 kg

**mt47cit250m** m Bande d'union de géotextile de polypropylène
Données techniques: Coût énergétique 10.656 MJ; Émission de CO2 0.341 kg; Code CED 17 06 04; Masse de l'élément 0.09 kg; Volume 0.00015 m3
Déchets:
- emballage: re170203 Plastique; quantité 0.001 kg

**mt47cit004c** kg Granulats siliceux, de granulométrie comprise entre 0,4 et 0,8 mm "COMPOSAN INDUSTRIAL Y TECNOLOGÍA", fournis en sacs
Données techniques: Coût énergétique 0.559 MJ; Émission de CO2 0.028 kg; Code CED 01 04 08; Masse de l'élément 1 kg; Volume 0.000667 m3
Déchets:
- emballage: re170203 Plastique; quantité 0.005 kg
