# Couche de roulement haute résistance, système "COMPOSAN INDUSTRIAL Y TECNOLOGÍA"

- Propriété du fichier: CYPE Ingenieros S.A.
- Format: FIEBDC-3/2016
- Logiciel: Générateur de prix de la construction. CYPE Ingenieros, S.A.
- Date: 11/06/2025
- Devise: EUR
- Coûts indirects: 3 %
- Frais généraux: 13 %
- Bénéfice: 6 %
- TVA: 20 %

## V Voiries

### VP Revêtement de sols extérieurs

#### VPS Systèmes de revêtements de sols

**VPS020** m² Couche de roulement haute résistance, système "COMPOSAN INDUSTRIAL Y TECNOLOGÍA".
Couche de roulement haute résistance, de 2 à 5 cm d'épaisseur totale approximative, réalisée sur surface support en aggloméré asphaltique, avec le système Compocem "COMPOSAN INDUSTRIAL Y TECNOLOGÍA", par l'application d'une couche de remplissage des vides, avec un coulis constitué d'eau et un mélange sec, Compocem, couleur grise, composé de liant hydraulique, résines synthétiques et charges minérales (7 kg/m²), appliquée mécaniquement avec une machine autopropulsée et compactante à rouleaux vibrants.
Critère d'évaluation économique: Le prix ne comprend ni la surface support ni la préparation de la surface support.
Inclut: Application mécanique de la couche de roulement.
Critère pour le métré: Surface mesurée en projection horizontale, selon documentation graphique du Projet.
Critère pour le mémoire: On mesurera, en projection horizontale, la surface réellement exécutée selon les spécifications du Projet.

| Code | U | Désignation | Quantité | Prix | Montant |
|---|---|---|---|---|---|
| mt47cit015a | kg | Mélange sec, Compocem "COMPOSAN INDUSTRIAL Y TECNOLOGÍA", couleur grise, composé de liant hydraulique, résines synthétiques et charges minérales. (matériau) | 7 | 1.42 | 9.940 |
| mq11ext030 | h | Finisseur pour enrobés à chaînes, de 81 kW. (matériel) | 0.02 | 231.73 | 4.635 |
| mq02ron010a | h | Rouleau vibrant tandem autopropulsé, de 24,8 kW, de 2450 kg, largeur de travail 100 cm. (matériel) | 0.02 | 56.81 | 1.136 |
| mq11com010 | h | Compacteur autopropulsé sur pneumatiques, de 12/22 t. (matériel) | 0.02 | 66.47 | 1.329 |
| mo041 | h | Compagnon professionnel III/CP2 VRD espaces publics. (main-d'œuvre) | 0.05 | 30.66 | 1.533 |
| mo087 | h | Ouvrier professionnel II/OP VRD espaces publics. (main-d'œuvre) | 0.05 | 27.27 | 1.364 |
| % | % | Frais de chantier des unités d'ouvrage | 2 % | 19.937 | 0.399 |
|  |  | Coûts directs |  |  | 20.336 |

Déchets:
- pose: mt47cit015a; facteur de déchet 0.066764

## Ressources

**mt47cit015a** kg Mélange sec, Compocem "COMPOSAN INDUSTRIAL Y TECNOLOGÍA"
Données techniques: Coût énergétique 15.053 MJ; Émission de CO2 0.575 kg; Code CED 17 09 04; Masse de l'élément 1 kg; Volume 0.000667 m3
Déchets:
- emballage: re170203 Plastique. (composant de déchet); quantité 0.003 kg; Code CED 17 02 03; Masse de l'élément 1 kg; Volume 0.001667 m3
