# Station de relevage pour eaux usées

- Propriété du fichier: CYPE INGENIEROS, S.A.
- Format: FIEBDC-3/2002
- Devise: EUR
- Coûts indirects: 3.00 %
- Frais généraux: 13.00 %
- Bénéfice: 6.00 %
- TVA: 20.00 %

## A VRD et aménagements extérieurs

### AA Assainissement

#### AAP Stations de pompage

**AAP040** U Station de relevage pour eaux usées.
Station de relevage d'eaux propres ou légèrement chargées, avec réservoir en polyéthylène de 250 l, pompe submersible, puissance nominale du moteur de 0,38 kW, alimentation monophasée (230V/50Hz), hauteur d'élévation entre 0 et 7 m, débit maximum 10 m³/h, avec une entrée de 110 mm de diamètre, une sortie de refoulement de 1 1/2", trappe de visite et régulation automatique par niveau. Comprend le dallage en béton massif.
Inclut: Implantation. Mise en place et fixation du réservoir, des pompes, des tuyauteries et des accessoires.
Critère pour le métré: Nombre d'unités prévues, selon documentation graphique du Projet.
Critère pour le mémoire: On mesurera le nombre d'unités réellement exécutées selon les spécifications du Projet.

| Code | U | Désignation | Quantité | Prix | Montant |
|---|---|---|---|---|---|
| mt10hmf030B | m³ | Béton massif C30/37 (X0(F); D20; S2; Cl 0,4), prêt à l'emploi, selon NF EN 206. (matériau) | 0.100 | 115.43 | 11.54 |
| mt37bcj010aa | U | Station de relevage d'eaux propres ou légèrement chargées, avec réservoir en polyéthylène de 250 l, pompe submersible, puissance nominale du moteur de 0,38 kW, alimentation monophasée (230V/50Hz), hauteur d'élévation entre 0 et 7 m, débit maximum 10 m³/h, avec une entrée de 110 mm de diamètre, une sortie de refoulement de 1 1/2", trappe de visite et régulation automatique par niveau. (matériau) | 1.000 | 1068.31 | 1068.31 |
| au00auh040 |  | Vibreur de béton, électrique. | 1.000 | 0.00 | 0.00 |
| mo008 | h | Compagnon professionnel III/CP2 plombier. (main-d'œuvre) | 0.863 | 31.65 | 27.31 |
| mo107 | h | Ouvrier professionnel II/OP plombier. (main-d'œuvre) | 0.863 | 27.24 | 23.51 |
| mo003 | h | Compagnon professionnel III/CP2 électricien. (main-d'œuvre) | 0.539 | 31.65 | 17.06 |
| % | % | Frais de chantier des unités d'ouvrage | 2 % | 1147.73 | 22.95 |
|  |  | Coûts directs |  |  | 1170.68 |
