# Capteurs et stations météorologiques

- Propriété du fichier: CYPE INGENIEROS, S.A.
- Format: FIEBDC-3/2002
- Devise: EUR
- Coûts indirects: 3.00 %
- Frais généraux: 13.00 %
- Bénéfice: 6.00 %
- TVA: 20.00 %

## A VRD et aménagements extérieurs

### AV Espaces verts et mobilier urbain

#### AVA Arrosage

**AVA100** U Capteurs et stations météorologiques.
Capteur de vent ajustable avec fonctionnement entre 19 et 56 km/h, avec interrupteur d'intensité nominale 5 A, uniquement apte pour programmateurs de 24 V de courant alternatif. Comprend les accessoires de montage et de connexion avec le programmateur. Totalement monté et connecté.
Inclut: Montage sur une surface extérieure. Connexion électrique avec le programmateur. Ajustement de fonctionnement.
Critère pour le métré: Nombre d'unités prévues, selon documentation graphique du Projet.
Critère pour le mémoire: On mesurera le nombre d'unités réellement exécutées selon les spécifications du Projet.

| Code | U | Désignation | Quantité | Prix | Montant |
|---|---|---|---|---|---|
| mt48hun440a | U | Capteur de vent ajustable avec fonctionnement entre 19 et 56 km/h, avec interrupteur d'intensité nominale 5 A, uniquement apte pour programmateurs de 24 V de courant alternatif. (matériau) | 1.000 | 126.70 | 126.70 |
| mo003 | h | Compagnon professionnel III/CP2 électricien. (main-d'œuvre) | 0.163 | 30.20 | 4.92 |
| mo102 | h | Ouvrier professionnel II/OP électricien. (main-d'œuvre) | 0.163 | 25.99 | 4.24 |
| % | % | Frais de chantier des unités d'ouvrage | 2 % | 135.86 | 2.72 |
|  |  | Coûts directs |  |  | 138.58 |
