# Réparation d'un revêtement en mortier avec des fissures généralisées et des défauts superficiels, avec du mortier acrylique et une maille

- Propriété du fichier: CYPE INGENIEROS, S.A.
- Format: FIEBDC-3/2002
- Devise: EUR
- Coûts indirects: 3.00 %
- Frais généraux: 13.00 %
- Bénéfice: 6.00 %
- TVA: 20.00 %

## E Enveloppe et finition extérieure

### EA Nettoyage, préparation et réparation

#### EAR Réparation

**EAR030** m² Réparation d'un revêtement en mortier avec des fissures généralisées et des défauts superficiels, avec du mortier acrylique et une maille.
Réparation d'un revêtement en mortier avec des fissures généralisées et des défauts superficiels par application d'une première couche de mortier sans ciment, étendu avec une truelle, mise en place de maille en fibre de verre, anti-alcalin et application d'une seconde couche du même mortier, jusqu'à atteindre une épaisseur moyenne totale de 5 mm, avec un rendement de 10 kg/m², pour ensuite réaliser la finition finale (non comprise dans ce prix). Comprend l'humectage préalable du support.
Inclut: Humectage du support. Application de la première couche de mortier. Mise en place de la maille. Application de la seconde couche de mortier.
Critère pour le métré: Surface mesurée selon documentation graphique du Projet.
Critère pour le mémoire: On mesurera la surface réellement exécutée selon les spécifications du Projet.

| Code | U | Désignation | Quantité | Prix | Montant |
|---|---|---|---|---|---|
| mt09var030a | m² | Maille en fibre de verre tissée, avec imprégnation en PVC, de 10x10 mm de vide de maille, anti-alcalin, de 115 à 125 g/m² et 500 µm d'épaisseur, pour armer des enduits traditionnels, enduits de ciment et mortiers. (matériau) | 1.050 | 1.55 | 1.63 |
| mt28mrg020a | kg | Mortier sans ciment de grande adhérence, composé de copolymères acryliques en dispersion aqueuse, charges minérales et pigments minéraux sélectionnés, pour la réparation des façades. (matériau) | 10.000 | 3.52 | 35.20 |
| mo039 | h | Compagnon professionnel III/CP2 enduiseur. (main-d'œuvre) | 0.166 | 30.66 | 5.09 |
| mo111 | h | Ouvrier d'exécution I/OE2 enduiseur. (main-d'œuvre) | 0.166 | 26.99 | 4.48 |
| % | % | Frais de chantier des unités d'ouvrage | 2 % | 46.40 | 0.93 |
|  |  | Coûts directs |  |  | 47.33 |
