# Habillage de façade, en tissus métalliques constitués de panneaux en tôle en métal déployé

- Propriété du fichier: CYPE INGENIEROS, S.A.
- Format: FIEBDC-3/2002
- Devise: EUR
- Coûts indirects: 3.00 %
- Frais généraux: 13.00 %
- Bénéfice: 6.00 %
- TVA: 20.00 %

## E Enveloppe et finition extérieure

### EB Revêtements et bardages de parement

#### EBF Habillages de façade

**EBF020** m² Habillage de façade, en tissus métalliques constitués de panneaux en tôle en métal déployé.
Habillage de façade, en tissu métallique constitué de panneaux en tôle en métal déployé, en acier galvanisé, 75x46x20x1,5, 75 mm de longueur en diagonale longue, 46 mm de longueur en diagonale courte, 20 mm d'épaisseur de fil et 1,5 mm d'épaisseur de tôle, avec des agrafes de fixation. Sous-structure support constituée de profilés laminés à chaud, des séries IPN, IPE, HEB, HEA, HEM ou UPN, finition galvanisée à chaud et visserie en acier inoxydable A4. Comprend les ancrages chimiques pour la fixation de l'ossature de soutien.
Inclut: Implantation. Fixation de la sous-structure support. Fixation du tissu métallique à l'ossature de soutien. Résolution des points singuliers.
Critère pour le métré: Surface mesurée selon documentation graphique du Projet, sans déduire les ouvertures inférieures à 1 m².
Critère pour le mémoire: On mesurera la surface réellement exécutée selon les spécifications du Projet, sans déduire les ouvertures inférieures à 1 m².

| Code | U | Désignation | Quantité | Prix | Montant |
|---|---|---|---|---|---|
| mt26btr080b | m² | Tissu métallique constitué de panneaux en tôle en métal déployé, en acier galvanisé, 75x46x20x1,5, 75 mm de longueur en diagonale longue, 46 mm de longueur en diagonale courte, 20 mm d'épaisseur de fil et 1,5 mm d'épaisseur de tôle, avec des agrafes de fixation. (matériau) | 1.020 | 47.28 | 48.23 |
| mt26btr085a | kg | Sous-structure support constituée de profilés laminés à chaud, des séries IPN, IPE, HEB, HEA, HEM ou UPN, finition galvanisée à chaud et visserie en acier inoxydable A4. (matériau) | 0.800 | 2.80 | 2.24 |
| mt26aaq010f | U | Ancrage chimique composé de résine et tige filetée en acier inoxydable A4-70, selon NF EN ISO 3506-1; avec écrou et rondelle, de 12 mm de diamètre. (matériau) | 1.000 | 4.90 | 4.90 |
| mo011 | h | Compagnon professionnel III/CP2 monteur. (main-d'œuvre) | 0.693 | 30.20 | 20.93 |
| mo080 | h | Ouvrier professionnel II/OP monteur. (main-d'œuvre) | 0.693 | 26.02 | 18.03 |
| % | % | Frais de chantier des unités d'ouvrage | 2 % | 94.33 | 1.89 |
|  |  | Coûts directs |  |  | 96.22 |
