# Imperméabilisation d'un mur de maçonnerie en contact avec le terrain, par sa face extérieure, avec des émulsions bitumineuses

- Propriété du fichier: CYPE INGENIEROS, S.A.
- Format: FIEBDC-3/2002
- Devise: EUR
- Coûts indirects: 3.00 %
- Frais généraux: 13.00 %
- Bénéfice: 6.00 %
- TVA: 20.00 %

## E Enveloppe et finition extérieure

### EE Étanchéité: imperméabilisations

#### EEM Murs de sous-sol

**EEM020** m² Imperméabilisation d'un mur de maçonnerie en contact avec le terrain, par sa face extérieure, avec des émulsions bitumineuses.
Imperméabilisation d'un mur de maçonnerie en blocs de béton en contact avec le terrain, par sa face extérieure, avec émulsion bitumineuse anionique monocomposante, à base de bitumes et résines, appliquée en deux couches, (rendement: 1,2 kg/m² par couche); sur une couche de régularisation de mortier de ciment, industriel, avec adjuvant hydrofuge, M-7,5, de 2 cm d'épaisseur, finition lissée.
Inclut: Application de la couche de régularisation. Réalisation avec du mortier de l'angle en arrondi. Application de la première couche. Application de la deuxième couche.
Critère pour le métré: Surface mesurée selon documentation graphique du Projet.
Critère pour le mémoire: On mesurera la surface réellement exécutée selon les spécifications du Projet.

| Code | U | Désignation | Quantité | Prix | Montant |
|---|---|---|---|---|---|
| mt08aaa010a | m³ | Eau. (matériau) | 0.007 | 1.50 | 0.01 |
| mt09mif010ja | t | Mortier industriel pour maçonnerie, de ciment, couleur grise, avec adjuvant hydrofuge, catégorie M-7,5 (résistance à la compression 7,5 N/mm²), fourni en sacs, selon NF EN 998-2. (matériau) | 0.038 | 60.97 | 2.32 |
| mt14ieb010a | kg | Émulsion bitumineuse anionique monocomposante, à base de bitumes et résines. (matériau) | 2.400 | 2.14 | 5.14 |
| mo032 | h | Compagnon professionnel III/CP2 poseur de produits imperméabilisants. (main-d'œuvre) | 0.122 | 29.25 | 3.57 |
| mo070 | h | Ouvrier professionnel II/OP poseur de produits imperméabilisants. (main-d'œuvre) | 0.122 | 26.02 | 3.17 |
| mo020 | h | Compagnon professionnel III/CP2 construction. (main-d'œuvre) | 0.489 | 29.25 | 14.30 |
| mo113 | h | Ouvrier d'exécution I/OE1 construction. (main-d'œuvre) | 0.245 | 24.51 | 6.00 |
| % | % | Frais de chantier des unités d'ouvrage | 2 % | 34.51 | 0.69 |
|  |  | Coûts directs |  |  | 35.20 |
