# Peinture thermoréfléchissante sur parement extérieur

- Propriété du fichier: CYPE INGENIEROS, S.A.
- Format: FIEBDC-3/2002
- Devise: EUR
- Coûts indirects: 3.00 %
- Frais généraux: 13.00 %
- Bénéfice: 6.00 %
- TVA: 20.00 %

## E Enveloppe et finition extérieure

### EP Peintures

#### EPT Peintures thermiques

**EPT030** m² Peinture thermoréfléchissante sur parement extérieur.
Application manuelle de deux couches de peinture thermoréfléchissante, couleur blanche, finition mate, texture lisse, la première couche diluée avec 10% d'eau et la suivante non diluée, (rendement: 0,33 l/m² chaque couche); application préalable d'une couche d'impression acrylique régulière de l'absorption, sur parement extérieur en mortier.
Critère d'évaluation économique: Le prix comprend la protection des éléments du contour qui pourraient être affectés pendant les travaux et la résolution des points singuliers.
Inclut: Préparation, nettoyage et ponçage préalable du support. Préparation du mélange. Application d'une couche de fond. Application de deux couches de finition.
Critère pour le métré: Surface mesurée selon documentation graphique du Projet, avec le même critère que le support de base.
Critère pour le mémoire: On mesurera la surface réellement exécutée selon les spécifications du Projet, avec le même critère que le support de base.

| Code | U | Désignation | Quantité | Prix | Montant |
|---|---|---|---|---|---|
| mt27pfs010b | l | Impression acrylique, régulant l'absorption, perméable à la vapeur d'eau et résistante aux alcalis, à appliquer à la brosse, au rouleau ou au pistolet. (matériau) | 0.058 | 6.78 | 0.39 |
| mt27pij010a | l | Peinture thermoréfléchissante pour extérieur, à base de copolymères acryliques et microsphères en céramique, couleur blanche, finition mate, texture lisse, conductivité thermique 0,056 W/(mK), avec un indice de réflexion solaire (SRI) de 85,3, lavable, antimoisissure, imperméable à l'eau de pluie et anti-humidité; à appliquer à la brosse, au rouleau ou au pistolet. (matériau) | 0.660 | 5.08 | 3.35 |
| op00tal020 |  | Malaxeur électrique. | 1.000 | 0.00 | 0.00 |
| mo038 | h | Compagnon professionnel III/CP2 peintre. (main-d'œuvre) | 0.182 | 29.25 | 5.32 |
| mo076 | h | Ouvrier professionnel II/OP peintre. (main-d'œuvre) | 0.182 | 26.02 | 4.74 |
| % | % | Frais de chantier des unités d'ouvrage | 2 % | 13.80 | 0.28 |
|  |  | Coûts directs |  |  | 14.08 |
