# Rive d'une toiture avec des pièces en terre cuite

- Propriété du fichier: CYPE INGENIEROS, S.A.
- Format: FIEBDC-3/2002
- Devise: EUR
- Coûts indirects: 3.00 %
- Frais généraux: 13.00 %
- Bénéfice: 6.00 %
- TVA: 20.00 %

## E Enveloppe et finition extérieure

### EU Couvertures de toitures inclinées

#### EUI Rives

**EUI010** m Rive d'une toiture avec des pièces en terre cuite.
Rive de toiture avec tuiles de rive pour le côté gauche, finition avec engobe couleur marron, 43x14,5x14,5 cm, pour tuiles à emboîtement, fixées avec clous galvanisés sur liteau en bois. Comprend les recouvrements.
Inclut: Mise en place et clouage des tuiles.
Critère pour le métré: Longueur mesurée selon documentation graphique du Projet.
Critère pour le mémoire: On mesurera la longueur réellement exécutée selon les spécifications du Projet.

| Code | U | Désignation | Quantité | Prix | Montant |
|---|---|---|---|---|---|
| mt13tap056g | U | Tuile de rive pour le côté gauche, finition avec engobe couleur marron, 43x14,5x14,5 cm, pour tuiles à emboîtement, selon NF EN 1304. (matériau) | 2.900 | 12.04 | 34.92 |
| mt13blw102 | U | Clou galvanisé pour fixation des tuiles au liteau. (matériau) | 5.840 | 0.05 | 0.29 |
| mo020 | h | Compagnon professionnel III/CP2 construction. (main-d'œuvre) | 0.213 | 30.66 | 6.53 |
| mo113 | h | Ouvrier d'exécution I/OE1 construction. (main-d'œuvre) | 0.213 | 25.69 | 5.47 |
| % | % | Frais de chantier des unités d'ouvrage | 2 % | 47.21 | 0.94 |
|  |  | Coûts directs |  |  | 48.15 |
