# Joint d'étanchéité entre un vitrage et sa menuiserie

- Propriété du fichier: CYPE INGENIEROS, S.A.
- Format: FIEBDC-3/2002
- Devise: EUR
- Coûts indirects: 3.00 %
- Frais généraux: 13.00 %
- Bénéfice: 6.00 %
- TVA: 20.00 %

## E Enveloppe et finition extérieure

### EV Vitrages

#### EVJ Joints d'étanchéité vitrage / menuiserie

**EVJ010** m Joint d'étanchéité entre un vitrage et sa menuiserie.
Joint d'étanchéité intérieur entre un vitrage et sa menuiserie, avec silicone synthétique incolore, par application manuelle, au pistolet.
Inclut: Préparation et nettoyage du joint. Protection des bords du joint. Scellement. Arrêts. Nettoyage final.
Critère pour le métré: Longueur mesurée selon documentation graphique du Projet.
Critère pour le mémoire: On mesurera la longueur réellement exécutée selon les spécifications du Projet.

| Code | U | Désignation | Quantité | Prix | Montant |
|---|---|---|---|---|---|
| mt21vva015a | U | Cartouche de 310 ml de silicone neutre, incolore, dureté Shore A approchée de 23, selon NF EN ISO 868 et reprise élastique >=80%, selon NF EN ISO 7389. (matériau) | 0.083 | 5.77 | 0.48 |
| mo055 | h | Compagnon professionnel III/CP2 vitrier. (main-d'œuvre) | 0.114 | 29.16 | 3.32 |
| % | % | Frais de chantier des unités d'ouvrage | 2 % | 3.80 | 0.08 |
|  |  | Coûts directs |  |  | 3.88 |
