# Ferme-porte pour porte vitrée en verre trempé

- Propriété du fichier: CYPE INGENIEROS, S.A.
- Format: FIEBDC-3/2002
- Devise: EUR
- Coûts indirects: 3.00 %
- Frais généraux: 13.00 %
- Bénéfice: 6.00 %
- TVA: 20.00 %

## E Enveloppe et finition extérieure

### EV Vitrages

#### EVP Portes vitrées

**EVP030** U Ferme-porte pour porte vitrée en verre trempé.
Ferme-porte pour porte vitrée en verre trempé, en acier inoxydable AISI 304, encastré dans le sol, pose avec du mortier de ciment, industriel, M-5.
Inclut: Implantation. Préparation du vide. Retrait et stockage des décombres. Chargement manuel des décombres dans le camion ou la benne. Application du mortier. Mise en place du ferme-porte.
Critère pour le métré: Nombre d'unités prévues, selon documentation graphique du Projet.
Critère pour le mémoire: On mesurera le nombre d'unités réellement exécutées selon les spécifications du Projet.

| Code | U | Désignation | Quantité | Prix | Montant |
|---|---|---|---|---|---|
| mt08aaa010a | m³ | Eau. (matériau) | 0.006 | 1.50 | 0.01 |
| mt09mif010ca | t | Mortier industriel pour maçonnerie, de ciment, couleur grise, catégorie M-5 (résistance à la compression 5 N/mm²), fourni en sacs, selon NF EN 998-2. (matériau) | 0.002 | 53.48 | 0.11 |
| mt21vts030 | U | Ferme-porte pour porte vitrée, en acier inoxydable AISI 304, pour encastrer au sol. (matériau) | 1.000 | 155.65 | 155.65 |
| op00amo010 |  | Rectifieuse ou scie radiale. | 1.000 | 0.00 | 0.00 |
| mo020 | h | Compagnon professionnel III/CP2 construction. (main-d'œuvre) | 0.678 | 29.25 | 19.83 |
| mo113 | h | Ouvrier d'exécution I/OE1 construction. (main-d'œuvre) | 0.169 | 24.51 | 4.14 |
| mo011 | h | Compagnon professionnel III/CP2 monteur. (main-d'œuvre) | 0.339 | 30.20 | 10.24 |
| mo080 | h | Ouvrier professionnel II/OP monteur. (main-d'œuvre) | 0.079 | 26.02 | 2.06 |
| % | % | Frais de chantier des unités d'ouvrage | 2 % | 192.04 | 3.84 |
|  |  | Coûts directs |  |  | 195.88 |
