# Paroi extérieure de mur Trombe, de menuiserie en aluminium

- Propriété du fichier: CYPE INGENIEROS, S.A.
- Format: FIEBDC-3/2002
- Devise: EUR
- Coûts indirects: 3.00 %
- Frais généraux: 13.00 %
- Bénéfice: 6.00 %
- TVA: 20.00 %

## E Enveloppe et finition extérieure

### EX Murs Trombe

#### EXE Vitrage extérieur

**EXE010** m² Paroi extérieure de mur Trombe, de menuiserie en aluminium.
Couche principale de mur Trombe, de menuiserie en aluminium, finition anodisée naturelle, constituée d’une ossature en forme de réticule avec un espacement entre montants de 150 cm et une distance entre axes de plancher de 300 cm, comprenant trois divisions à chaque étage; montants de 175x52 mm, traverses de 70,5x52 mm et profilé châssis sans rupture de pont thermique. Y compris ancrages en acier pour la fixation des montants au mur et la tôle d'aluminium pour la réalisation des finitions.
Critère d'évaluation économique: Le prix ne comprend pas le vitrage. Le prix ne comprend pas les grilles de ventilation.
Inclut: Préparation des bases de fixation pour recevoir les systèmes d'ancrage du mur. Implantation des axes primaires de l'ossature. Présentation et fixation préalable à la structure du bâtiment des axes primaires de l'ossature. Alignement, aplomb et nivellement des profilés primaires. Fixation définitive de l'ossature primaire. Préparation du système de réception de l'ossature secondaire. Alignement, aplomb et nivellement des profilés secondaires. Fixation définitive de l'ossature secondaire.
Critère pour le métré: Surface mesurée selon documentation graphique du Projet.
Critère pour le mémoire: On mesurera la surface réellement exécutée selon les spécifications du Projet.

| Code | U | Désignation | Quantité | Prix | Montant |
|---|---|---|---|---|---|
| mt25tro010g | m | Montant en aluminium, de 105x52 mm (Ix= 277,80 cm4), finition anodisé, y compris joint central d'étanchéité et joints intérieurs de montant, pourvu d'un passage pour l'évacuation et la ventilation. (matériau) | 0.667 | 48.11 | 32.09 |
| mt25tro020a | m | Traverse en aluminium, de 55x52 mm (Iy = 19,04 cm4), finition anodisé, y compris joint central d'étanchéité et joints intérieurs de la traverse, pourvu d'un passage pour l'évacuation et la ventilation. (matériau) | 1.333 | 25.75 | 34.32 |
| mt25tro030a | m | Profilé châssis en aluminium, finition anodisé, y compris profilé anodisé spécial pour le collage du verre, jusqu'à 32 mm d'épaisseur, et joint extérieur du vantail. (matériau) | 3.333 | 10.40 | 34.66 |
| mt25tro100a | U | Répercussion, par m², d'accessoires pour paroi extérieure de mur Trombe, éléments d'ancrage et de fixation et arrêts à l'ouvrage. (matériau) | 1.000 | 20.63 | 20.63 |
| mo018 | h | Compagnon professionnel III/CP2 menuisier PVC et métal. (main-d'œuvre) | 0.460 | 31.13 | 14.32 |
| mo059 | h | Ouvrier professionnel II/OP menuisier PVC et métal. (main-d'œuvre) | 0.920 | 27.36 | 25.17 |
| mo011 | h | Compagnon professionnel III/CP2 monteur. (main-d'œuvre) | 0.345 | 31.65 | 10.92 |
| mo080 | h | Ouvrier professionnel II/OP monteur. (main-d'œuvre) | 0.690 | 27.27 | 18.82 |
| % | % | Frais de chantier des unités d'ouvrage | 2 % | 190.93 | 3.82 |
|  |  | Coûts directs |  |  | 194.75 |
