# Isolation acoustique au bruit aérien entre plaques, dans un faux plafond de plaques, avec des complexes multicouches

- Propriété du fichier: CYPE INGENIEROS, S.A.
- Format: FIEBDC-3/2002
- Devise: EUR
- Coûts indirects: 3.00 %
- Frais généraux: 13.00 %
- Bénéfice: 6.00 %
- TVA: 20.00 %

## F Aménagements et finitions

### FI Isolations intérieures

#### FIL Plafonds suspendus

**FIL050** m² Isolation acoustique au bruit aérien entre plaques, dans un faux plafond de plaques, avec des complexes multicouches.
Isolation acoustique au bruit aérien entre plaques, dans un faux plafond de plaques, avec complexe multicouche, de 3,9 mm d'épaisseur, constitué d'un film en polyéthylène et une membrane viscoélastique de haute densité, résistance thermique 0,078 m²K/W, conductivité thermique 0,05 W/(mK) et rigidité dynamique inférieure à 70 MN/m³.
Critère d'évaluation économique: Le prix ne comprend pas le faux plafond.
Inclut: Nettoyage et préparation de la surface support. Découpe de l'isolant. Mise en place de l'isolant dans la plaque déjà montée.
Critère pour le métré: Surface mesurée selon documentation graphique du Projet.
Critère pour le mémoire: On mesurera la surface réellement exécutée selon les spécifications du Projet.

| Code | U | Désignation | Quantité | Prix | Montant |
|---|---|---|---|---|---|
| mt16ptd025q | m² | Complexe multicouche, de 3,9 mm d'épaisseur, constitué d'un film en polyéthylène et une membrane viscoélastique de haute densité, résistance thermique 0,078 m²K/W, conductivité thermique 0,05 W/(mK) et rigidité dynamique inférieure à 70 MN/m³; fournissant une réduction du niveau global de pression au bruit de choc de 22 dB et une réduction du niveau global pondéré de pression au bruit aérien de 4 dBA. (matériau) | 1.050 | 10.02 | 10.52 |
| mo054 | h | Compagnon professionnel III/CP2 poseur d'isolants rigides ou flexibles. (main-d'œuvre) | 0.076 | 30.20 | 2.30 |
| mo101 | h | Ouvrier professionnel II/OP poseur d'isolants rigides ou flexibles. (main-d'œuvre) | 0.076 | 26.02 | 1.98 |
| % | % | Frais de chantier des unités d'ouvrage | 2 % | 14.80 | 0.30 |
|  |  | Coûts directs |  |  | 15.10 |
