# Fondation en béton cyclopéen

- Propriété du fichier: CYPE INGENIEROS, S.A.
- Format: FIEBDC-3/2002
- Devise: EUR
- Coûts indirects: 3.00 %
- Frais généraux: 13.00 %
- Bénéfice: 6.00 %
- TVA: 20.00 %

## G Structure et gros oeuvre

### GF Fondations

#### GFP Semi-profondes

**GFP010** m³ Fondation en béton cyclopéen.
Fondation en béton cyclopéen, avec béton C16/20 (X0(F); D20; S3; Cl 1,0) prêt à l'emploi et coulage depuis le camion (60% de volume) et galets de 15 à 30 cm de diamètre (40% de volume).
Inclut: Implantation et tracé des semelles et des poteaux ou des autres éléments structuraux qui s'appuient sur celles-ci. Coulage et compactage du béton. Mise en place des pierres dans le béton frais. Couronnement et arase des fondations. Séchage du béton.
Critère pour le métré: Volume théorique, selon documentation graphique du Projet.
Critère pour le mémoire: On mesurera le volume théorique exécuté selon les spécifications du Projet, sans inclure les augmentations par excès d'excavation non autorisés.

| Code | U | Désignation | Quantité | Prix | Montant |
|---|---|---|---|---|---|
| mt10hmf030k | m³ | Béton massif C16/20 (X0(F); D20; S3; Cl 1,0), prêt à l'emploi, selon NF EN 206. (matériau) | 0.660 | 112.49 | 74.24 |
| mt01arg100b | m³ | Galets de 15 à 30 cm de diamètre. (matériau) | 0.400 | 19.50 | 7.80 |
| au00auh020 |  | Rigole pour le coulage du béton. | 1.000 | 0.00 | 0.00 |
| au00auh040 |  | Vibreur de béton, électrique. | 1.000 | 0.00 | 0.00 |
| mo045 | h | Compagnon professionnel III/CP2 bétonneur. (main-d'œuvre) | 0.119 | 30.72 | 3.66 |
| mo092 | h | Ouvrier professionnel II/OP bétonneur. (main-d'œuvre) | 0.119 | 27.32 | 3.25 |
| mo113 | h | Ouvrier d'exécution I/OE1 construction. (main-d'œuvre) | 0.951 | 24.51 | 23.31 |
| % | % | Frais de chantier des unités d'ouvrage | 2 % | 112.26 | 2.25 |
|  |  | Coûts directs |  |  | 114.51 |
