# Démolition d'un mur de façade de panneaux préfabriqués en béton

- Propriété du fichier: CYPE INGENIEROS, S.A.
- Format: FIEBDC-3/2002
- Devise: EUR
- Coûts indirects: 3.00 %
- Frais généraux: 13.00 %
- Bénéfice: 6.00 %
- TVA: 20.00 %

## G Structure et gros oeuvre

### GM Murs

#### GMD Démolition

**GMD020** m² Démolition d'un mur de façade de panneaux préfabriqués en béton.
Démolition d'un mur de façade constitué de panneaux préfabriqués en béton allant jusqu'à 20 cm d'épaisseur, disposés en position horizontale, avec des moyens mécaniques, sans détériorer les éléments constructifs auxquels ils sont fixés, et chargement mécanique dans le camion ou la benne.
Inclut: Démolition de l'élément. Fragmentation des décombres en pièces maniables. Retrait et stockage des décombres. Nettoyage des restes d'ouvrage. Chargement mécanique des décombres dans le camion ou la benne.
Critère pour le métré: Surface mesurée selon documentation graphique du Projet.
Critère pour le mémoire: On mesurera la surface réellement démolie selon les spécifications du Projet.

| Code | U | Désignation | Quantité | Prix | Montant |
|---|---|---|---|---|---|
| mq05mai030 | h | Marteau pneumatique. (matériel) | 0.290 | 4.57 | 1.33 |
| mq05pdm110 | h | Compresseur portable diesel moyenne pression 10 m³/min. (matériel) | 0.145 | 7.75 | 1.12 |
| mq01pan010a | h | Chargeuse sur pneus de 120 kW/1,9 m³. (matériel) | 0.002 | 45.06 | 0.09 |
| mq07gte010f | h | Grue autopropulsée à bras télescopique avec une capacité d'élévation de 60 t et 58 m de hauteur maximale de travail. (matériel) | 0.058 | 126.56 | 7.34 |
| mq08sol010 | h | Poste d'oxycoupage, avec acétylène comme combustible et oxygène comme comburant. (matériel) | 0.058 | 8.25 | 0.48 |
| mo019 | h | Compagnon professionnel III/CP2 soudeur. (main-d'œuvre) | 0.062 | 31.13 | 1.93 |
| mo112 | h | Ouvrier d'exécution I/OE2 construction. (main-d'œuvre) | 0.124 | 26.53 | 3.29 |
| mo113 | h | Ouvrier d'exécution I/OE1 construction. (main-d'œuvre) | 0.310 | 25.69 | 7.96 |
| % | % | Frais de chantier des unités d'ouvrage | 2 % | 23.54 | 0.47 |
|  |  | Coûts directs |  |  | 24.01 |
