# Corniche

- Propriété du fichier: CYPE INGENIEROS, S.A.
- Format: FIEBDC-3/2002
- Devise: EUR
- Coûts indirects: 3.00 %
- Frais généraux: 13.00 %
- Bénéfice: 6.00 %
- TVA: 20.00 %

## G Structure et gros oeuvre

### GM Murs

#### GMP Pierre

**GMP080** m Corniche.
Corniche de granit Gris Mondariz de 25 cm de largeur et 25 cm de hauteur, avec surface bouchardée dans les faces visibles et forme de doucine droite, pose sur mortier de chaux industriel, couleur Natural, M-5, fourni en sacs, et jointement entre pièces et des assemblages avec les murs avec du mortier de joints cémenteux amélioré, type CG2 W A, selon NF EN 13888, avec absorption d'eau réduite et résistance élevée à l'abrasion, couleur Blanco.
Inclut: Implantation du niveau d'appui. Extension de la couche de mortier. Mise en place. Nivellement. Jointoiement et nettoyage.
Critère pour le métré: Longueur mesurée aux axes, selon documentation graphique du Projet.
Critère pour le mémoire: On mesurera, aux axes, la longueur réellement exécutée selon les spécifications du Projet.

| Code | U | Désignation | Quantité | Prix | Montant |
|---|---|---|---|---|---|
| mt06crl010a | m | Corniche de granit Gris Mondariz, taillée, 25x25 cm, selon NF EN 771-6. (matériau) | 1.000 | 154.73 | 154.73 |
| mt08aaa010a | m³ | Eau. (matériau) | 0.005 | 1.50 | 0.01 |
| mt09mcu010aab | t | Mortier industriel pour maçonnerie, de chaux, couleur Natural, catégorie M-5 (résistance à la compression 5 N/mm²), composé de chaux hydraulique naturelle, type NHL 3,5, selon NF EN 459-1 et granulats siliceux sélectionnés, fourni en sacs, selon NF EN 998-2. (matériau) | 0.030 | 232.80 | 6.98 |
| mt09mcw050ba | kg | Mortier de joints cémenteux amélioré, type CG2 W A, selon NF EN 13888, avec absorption d'eau réduite et résistance élevée à l'abrasion, couleur Blanco, composé de ciment blanc, ciment gris, granulats calcaires, résines synthétiques, additifs organiques et inorganiques spécifiques et pigments minéraux, avec un contenu très bas de composés organiques volatiles (COV), extra-fin et imperméable à l'eau, pour jointoiement de tout type de pièces céramiques et pierres naturelles, pour joints de jusqu'à 3 mm. (matériau) | 0.160 | 1.23 | 0.20 |
| mo022 | h | Compagnon professionnel III/CP2 poseur de pierre naturelle. (main-d'œuvre) | 1.109 | 29.25 | 32.44 |
| mo060 | h | Ouvrier professionnel II/OP poseur de pierre naturelle. (main-d'œuvre) | 1.207 | 26.02 | 31.41 |
| % | % | Frais de chantier des unités d'ouvrage | 2 % | 225.77 | 4.52 |
|  |  | Coûts directs |  |  | 230.29 |
