# Démontage d'un parquet sur lambourdes dans un plancher en bois

- Propriété du fichier: CYPE INGENIEROS, S.A.
- Format: FIEBDC-3/2002
- Devise: EUR
- Coûts indirects: 3.00 %
- Frais généraux: 13.00 %
- Bénéfice: 6.00 %
- TVA: 20.00 %

## G Structure et gros oeuvre

### GP Planchers

#### GPD Démolition

**GPD090** m² Démontage d'un parquet sur lambourdes dans un plancher en bois.
Démontage d'un parquet massif sur lambourdes de 3 cm d'épaisseur, de planches à rainures et languettes en bois, clouées aux poutrelles du plancher, avec des moyens manuels, et chargement manuel dans le camion ou la benne.
Critère d'évaluation économique: Le prix comprend le démontage des éléments de fixation.
Inclut: Démontage de l'élément. Retrait et stockage du matériau démonté. Nettoyage des restes d'ouvrage. Chargement manuel des décombres dans le camion ou la benne.
Critère pour le métré: Surface mesurée selon documentation graphique du Projet.
Critère pour le mémoire: On mesurera la surface réellement démontée selon les spécifications du Projet.

| Code | U | Désignation | Quantité | Prix | Montant |
|---|---|---|---|---|---|
| mo113 | h | Ouvrier d'exécution I/OE1 construction. (main-d'œuvre) | 0.214 | 25.69 | 5.50 |
| % | % | Frais de chantier des unités d'ouvrage | 2 % | 5.50 | 0.11 |
|  |  | Coûts directs |  |  | 5.61 |
