# Étaiement du linteau d'une ouverture dans un mur, avec des planches de bois en croix de Saint-André

- Propriété du fichier: CYPE INGENIEROS, S.A.
- Format: FIEBDC-3/2002
- Devise: EUR
- Coûts indirects: 3.00 %
- Frais généraux: 13.00 %
- Bénéfice: 6.00 %
- TVA: 20.00 %

## P Interventions préalables

### PA Étaiement d'éléments de structure

#### PAB Étaiement de baies

**PAB020** U Étaiement du linteau d'une ouverture dans un mur, avec des planches de bois en croix de Saint-André.
Exécution d'un étaiement type croix de Saint-André du linteau d'une ouverture dans un mur, de 1 m de portée et 3 m de hauteur, composé de 1 traverse, 2 étais, 1 poutrelle et des diagonales étançonnées, réalisés avec planches en bois de pin de 20x10 cm, amortissables en 10 utilisations. Comprend entailles pour un accouplement correct, le nivellement, la fixation avec des clous en acier, les chutes, les découpes, les travaux de montage, la mise en charge à l'aide coins en bois, le retrait de l'appui après utilisation et le nettoyage final.
Inclut: Implantation et marquage des axes des étais sur la baie. Nettoyage et nivellement de la surface d'appui. Implantation et découpe des planches. Installation et mise en charge de l'étai. Démontage et retrait de l'étai une fois les travaux finalisés. Nettoyage final.
Critère pour le métré: Nombre d'unités prévues, selon documentation graphique du Projet.
Critère pour le mémoire: On mesurera le nombre d'unités réellement exécutées selon les spécifications du Projet.

| Code | U | Désignation | Quantité | Prix | Montant |
|---|---|---|---|---|---|
| mt50spa050n | m³ | Grosse planche en bois de pin, dimensions 20x10 cm. (matériau) | 0.014 | 439.20 | 6.15 |
| mt50spa101 | kg | Clous en acier. (matériau) | 1.150 | 1.87 | 2.15 |
| mt50spa210 | m³ | Taquet en bois de pin. (matériau) | 0.001 | 527.04 | 0.53 |
| op00sie020 |  | Scie circulaire à disque fixe, pour table de travail. | 1.000 | 0.00 | 0.00 |
| op00tal010 |  | Perceuse. | 1.000 | 0.00 | 0.00 |
| mo020 | h | Compagnon professionnel III/CP2 construction. (main-d'œuvre) | 1.459 | 30.66 | 44.73 |
| mo113 | h | Ouvrier d'exécution I/OE1 construction. (main-d'œuvre) | 2.917 | 25.69 | 74.94 |
| mo017 | h | Compagnon professionnel III/CP2 menuisier bois. (main-d'œuvre) | 2.917 | 31.20 | 91.01 |
| mo058 | h | Ouvrier professionnel II/OP menuisier bois. (main-d'œuvre) | 2.917 | 27.49 | 80.19 |
| % | % | Frais de chantier des unités d'ouvrage | 2 % | 299.70 | 5.99 |
|  |  | Coûts directs |  |  | 305.69 |
