# Ouverture dans mur en béton armé

- Propriété du fichier: CYPE INGENIEROS, S.A.
- Format: FIEBDC-3/2002
- Devise: EUR
- Coûts indirects: 3.00 %
- Frais généraux: 13.00 %
- Bénéfice: 6.00 %
- TVA: 20.00 %

## P Interventions préalables

### PP Étude des pathologies

#### PPI Investigations in situ

**PPI060** U Ouverture dans mur en béton armé.
Exécution d'une ouverture de 30x30 cm et 5 cm de profondeur, pour l'inspection de l'armature du mur en béton armé, avec démolition préalable du revêtement ou du recouvrement de tout type qu'il pourrait y avoir jusqu'à arriver à l'élément résistant et laisser l'armature à découvert; réalisée par piquage manuel et marteau piqueur. Comprend nettoyage, entassement, retrait et chargement manuel des décombres dans la benne.
Inclut: Réalisation de l'ouverture. Retrait et stockage des décombres. Chargement des décombres dans la benne.
Critère pour le métré: Nombre d'unités prévues, selon documentation graphique du Projet.
Critère pour le mémoire: On mesurera le nombre d'unités réellement exécutées selon les spécifications du Projet.

| Code | U | Désignation | Quantité | Prix | Montant |
|---|---|---|---|---|---|
| mt51rev010b | m² | Démolition du revêtement ou du recouvrement avec moyens manuels. (matériau) | 0.360 | 4.58 | 1.65 |
| mq05mai030 | h | Marteau pneumatique. (matériel) | 0.447 | 4.57 | 2.04 |
| mq05pdm110 | h | Compresseur portable diesel moyenne pression 10 m³/min. (matériel) | 0.447 | 7.75 | 3.46 |
| mo113 | h | Ouvrier d'exécution I/OE1 construction. (main-d'œuvre) | 1.271 | 25.69 | 32.65 |
| % | % | Frais de chantier des unités d'ouvrage | 2 % | 39.80 | 0.80 |
|  |  | Coûts directs |  |  | 40.60 |
