# Acte notarié

- Propriété du fichier: CYPE INGENIEROS, S.A.
- Format: FIEBDC-3/2002
- Devise: EUR
- Coûts indirects: 3.00 %
- Frais généraux: 13.00 %
- Bénéfice: 6.00 %
- TVA: 20.00 %

## P Interventions préalables

### PP Étude des pathologies

#### PPR Rapports et documents officiels

**PPR030** U Acte notarié.
Levée de l'acte notarié, comprenant le rapport technique de l'état actuel des bâtiments contigus.
Inclut: Déplacement sur chantier. Dressage de l'acte.
Critère pour le métré: Nombre d'unités prévues, selon documentation graphique du Projet.
Critère pour le mémoire: On mesurera le nombre d'unités réellement exécutées selon les spécifications du Projet.

| Code | U | Désignation | Quantité | Prix | Montant |
|---|---|---|---|---|---|
| mt49tei010 | U | Acte notarial, comprenant le rapport technique de l'état actuel des constructions continues. (matériau) | 1.000 | 600.00 | 600.00 |
| % | % | Frais de chantier des unités d'ouvrage | 2 % | 600.00 | 12.00 |
|  |  | Coûts directs |  |  | 612.00 |
