# Essai destructif: contenu en sulfates

- Propriété du fichier: CYPE INGENIEROS, S.A.
- Format: FIEBDC-3/2002
- Devise: EUR
- Coûts indirects: 3.00 %
- Frais généraux: 13.00 %
- Bénéfice: 6.00 %
- TVA: 20.00 %

## P Interventions préalables

### PP Étude des pathologies

#### PPX Essais in situ

**PPX170** U Essai destructif: contenu en sulfates.
Essai destructif consistant à déterminer le contenu des sulfates dans une éprouvette témoin extraite de l'élément structural existant en béton, testée en laboratoire. Ne comprend ni l'excavation ni le repositionnement des revêtements.
Inclut: Réalisation de l'essai.
Critère pour le métré: Nombre d'unités prévues, selon documentation graphique du Projet.
Critère pour le mémoire: On mesurera le nombre d'unités réellement exécutées selon les spécifications du Projet.

| Code | U | Désignation | Quantité | Prix | Montant |
|---|---|---|---|---|---|
| mt49hoe020 | U | Prise sur chantier d'échantillons de béton durci, dont le poids ne dépasse pas 50 kg. (matériau) | 1.000 | 32.02 | 32.02 |
| mt49hpa095 | U | Essai pour déterminer le contenu en sulfates dans une éprouvette extraite à cet effet de l'élément de béton durci, réalisé en laboratoire, sans inclure l'ouverture, ni le repositionnement des revêtements ou recouvrements. (matériau) | 1.000 | 85.31 | 85.31 |
| % | % | Frais de chantier des unités d'ouvrage | 2 % | 117.33 | 2.35 |
|  |  | Coûts directs |  |  | 119.68 |
