# Rapport de l'étude des strates archéologiques dans un bâtiment d'intérêt historique

- Propriété du fichier: CYPE INGENIEROS, S.A.
- Format: FIEBDC-3/2002
- Devise: EUR
- Coûts indirects: 3.00 %
- Frais généraux: 13.00 %
- Bénéfice: 6.00 %
- TVA: 20.00 %

## P Interventions préalables

### PQ Travaux archéologiques

#### PQD Documentation de l'intervention archéologique

**PQD040** U Rapport de l'étude des strates archéologiques dans un bâtiment d'intérêt historique.
Rapport basique de l'étude des strates archéologiques dans un bâtiment d'intérêt historique, avec pour objectif la détermination de l'évolution des différentes structures constructives réalisées au cours du temps, ainsi que les modifications apportées, avec une chronologie de celles-ci. Comprend le mémoire descriptif des travaux réalisés (2 copies), la documentation photographique et planimétrique, et l'approximation chronologique, conformément aux normes de l'organisme correspondant, promoteur de l'intervention.
Inclut: Déplacement sur chantier. Inspection visuelle et prise de données. Rédaction du rapport technique.
Critère pour le métré: Nombre d'unités prévues, selon documentation graphique du Projet.
Critère pour le mémoire: On mesurera le nombre d'unités réellement exécutées selon les spécifications du Projet.

| Code | U | Désignation | Quantité | Prix | Montant |
|---|---|---|---|---|---|
| mt51arq010 | U | Matériel fongible pour travaux d'archéologie. (matériau) | 0.100 | 960.00 | 96.00 |
| mo000 | h | archéologue. (main-d'œuvre) | 11.000 | 36.50 | 401.50 |
| mo057 | h | Ouvrier professionnel II/OP archéologue. (main-d'œuvre) | 11.000 | 30.11 | 331.21 |
| % | % | Frais de chantier des unités d'ouvrage | 2 % | 828.71 | 16.57 |
|  |  | Coûts directs |  |  | 845.28 |
