# Essai sur revêtement de sol continu

- Propriété du fichier: CYPE INGENIEROS, S.A.
- Format: FIEBDC-3/2002
- Devise: EUR
- Coûts indirects: 3.00 %
- Frais généraux: 13.00 %
- Bénéfice: 6.00 %
- TVA: 20.00 %

## Q Contrôle de qualité et essais

### QB Revêtements de sols

#### QBC Revêtements de sols continus

**QBC010** U Essai sur revêtement de sol continu.
Essais à réaliser en laboratoire accrédité dans le domaine technique correspondant, sur un échantillon de revêtement de sol continu, pris sur chantier, pour la détermination des caractéristiques suivantes: résistance à la glissance en conditions humides selon NF EN 16165, résistance à la glissance en conditions sèches selon NF EN 16165. Comprend le déplacement au site, la prise d'échantillon et le rapport des résultats.
Inclut: Déplacement sur chantier. Prise d'échantillons. Réalisation des essais. Rédaction d'un rapport des résultats des essais réalisés.
Critère pour le métré: Essai à réaliser, selon documentation du Plan de contrôle de qualité.

| Code | U | Désignation | Quantité | Prix | Montant |
|---|---|---|---|---|---|
| mt49pac010a | U | Essai pour déterminer la résistance à la glissance en conditions humides d'un échantillon de revêtement continu, selon NF EN 16165, comprend le déplacement au site, la prise d'un échantillon et le rapport des résultats. (matériau) | 1.000 | 360.00 | 360.00 |
| mt49pac010b | U | Essai pour déterminer la résistance à la glissance en conditions sèches d'un échantillon de revêtement continu, selon NF EN 16165, comprend le déplacement au site, la prise d'un échantillon et le rapport des résultats. (matériau) | 1.000 | 330.00 | 330.00 |
| % | % | Frais de chantier des unités d'ouvrage | 2 % | 690.00 | 13.80 |
|  |  | Coûts directs |  |  | 703.80 |
