# Compteur calorifique

- Propriété du fichier: CYPE INGENIEROS, S.A.
- Format: FIEBDC-3/2002
- Devise: EUR
- Coûts indirects: 3.00 %
- Frais généraux: 13.00 %
- Bénéfice: 6.00 %
- TVA: 20.00 %

## T Équipements techniques

### TC ECS et chauffage

#### TCE Systèmes de conduction d'eau

**TCE300** U Compteur calorifique.
Compteur d'énergie, diamètre nominal 3/4", pour débit nominal 2,5 m³/h, constitué d'un compteur volumétrique par ultrasons, un module électronique pour lecture de données, extractible, pour mesure des températures du compteur d'énergie entre 5°C et 150°C, avec module pour lecture à distance du compteur par bus de communication M-bus, deux sondes de température Pt 1000, une pour l'aller et une pour le retour et deux entrées d'impulsions pour compteurs d'E.C.S. avec T porte-sonde de température, de 3/4" de diamètre.
Inclut: Implantation. Mise en place. Connexion. Contrôle de son bon fonctionnement.
Critère pour le métré: Nombre d'unités prévues, selon documentation graphique du Projet.
Critère pour le mémoire: On mesurera le nombre d'unités réellement exécutées selon les spécifications du Projet.

| Code | U | Désignation | Quantité | Prix | Montant |
|---|---|---|---|---|---|
| mt38alb729a | U | Compteur d'énergie, diamètre nominal 3/4", pour débit nominal 2,5 m³/h, constitué d'un compteur volumétrique par ultrasons, un module électronique pour lecture de données, extractible, pour mesure des températures du compteur d'énergie entre 5°C et 150°C, avec module pour lecture à distance du compteur par bus de communication M-bus, deux sondes de température Pt 1000, une pour l'aller et une pour le retour et deux entrées d'impulsions pour compteurs d'E.C.S. (matériau) | 1.000 | 359.78 | 359.78 |
| mt38alb732b | U | Jeu de raccords, de 3/4" de diamètre, pour compteur d'énergie. (matériau) | 1.000 | 5.39 | 5.39 |
| mt38alb731b | U | T porte-sonde de température, de 3/4" de diamètre, pour compteur d'énergie. (matériau) | 2.000 | 10.02 | 20.04 |
| mt38www012 | U | Produits complémentaires pour installation de chauffage et d'E.C.S. (matériau) | 0.050 | 2.10 | 0.11 |
| mo004 | h | Compagnon professionnel III/CP2 chauffagiste. (main-d'œuvre) | 0.432 | 30.20 | 13.05 |
| % | % | Frais de chantier des unités d'ouvrage | 2 % | 398.37 | 7.97 |
|  |  | Coûts directs |  |  | 406.34 |
