# Démontage d'un groupe électrogène

- Propriété du fichier: CYPE INGENIEROS, S.A.
- Format: FIEBDC-3/2002
- Devise: EUR
- Coûts indirects: 3.00 %
- Frais généraux: 13.00 %
- Bénéfice: 6.00 %
- TVA: 20.00 %

## T Équipements techniques

### TL Installations électriques

#### TLD Dépose

**TLD170** U Démontage d'un groupe électrogène.
Démontage d'un groupe électrogène, de 2230 kVA de puissance maximale, avec des moyens manuels, avec récupération du matériau pour sa localisation postérieure à un autre emplacement, et chargement manuel dans le camion ou la benne.
Inclut: Démontage de l'élément. Classement et étiquetage. Stockage des matériaux à réutiliser. Chargement manuel du matériau à réutiliser sur le camion. Retrait et entassement des restes de travaux. Nettoyage des restes d'ouvrage. Chargement manuel des restes de travaux dans le camion ou la benne.
Critère pour le métré: Nombre d'unités prévues, selon documentation graphique du Projet.
Critère pour le mémoire: On mesurera le nombre d'unités réellement démontées selon les spécifications du Projet.

| Code | U | Désignation | Quantité | Prix | Montant |
|---|---|---|---|---|---|
| mq04cag010a | h | Camion grue jusqu'à 6 t de charge maximale. (matériel) | 5.216 | 55.38 | 288.86 |
| mo003 | h | Compagnon professionnel III/CP2 électricien. (main-d'œuvre) | 13.199 | 31.65 | 417.75 |
| mo102 | h | Ouvrier professionnel II/OP électricien. (main-d'œuvre) | 13.199 | 27.24 | 359.54 |
| % | % | Frais de chantier des unités d'ouvrage | 2 % | 1066.15 | 21.32 |
|  |  | Coûts directs |  |  | 1087.47 |
