# Tuyauterie multicouche

- Propriété du fichier: CYPE INGENIEROS, S.A.
- Format: FIEBDC-3/2002
- Devise: EUR
- Coûts indirects: 3.00 %
- Frais généraux: 13.00 %
- Bénéfice: 6.00 %
- TVA: 20.00 %

## T Équipements techniques

### TN Canalisations pour fluides

#### TNU Multicouches, pré-isolées

**TNU050** m Tuyauterie multicouche, sans halogènes, en polypropylène random copolymère résistant à la température/polypropylène random copolymère résistant à la température avec fibre de verre/polypropylène random copolymère résistant à la température (PP-RCT/PP-RCT avec fibre de verre/PP-RCT), pré-isolée thermiquement.
Tuyauterie pré-isolée thermiquement, constituée de tube multicouche, pré-isolé, sans halogènes, constitué de tube multicouche en polypropylène random copolymère résistant à la température avec un bon comportement aux pressions élevées/polypropylène random copolymère résistant à la température avec un bon comportement aux pressions élevées avec fibre de verre/polypropylène random copolymère résistant à la température avec un bon comportement aux pressions élevées (PP-RCT RP/PP-RCT RP avec fibre de verre/PP-RCT RP), avec barrière d'oxygène, sans halogènes, série 3,2, SDR7,4, de 20 mm de diamètre extérieur et 2,8 mm d'épaisseur, avec couche extérieure résistante aux rayons UV, de couleur grise RAL 9006 avec des bandes de couleur blanche RAL 9003 et couche intérieure résistante aux processus de désinfection avec protection contre les incrustations et traitement antimicrobien de couleur blanche RAL 9003, pré-isolé thermiquement avec mousse de polyuréthane conductivité thermique 0,02 W/(mK) et protégé mécaniquement avec tube en polyéthylène résistant aux rayons UV, de 50 mm de diamètre extérieur de couleur noire, fourni en barres de 4 m de longueur. Installation en surface. Comprend le matériel auxiliaire pour le montage et la fixation à l'ouvrage, accessoires de liaison et kits d'isolation.
Inclut: Implantation. Mise en place et fixation des tubes, raccords et kits d'isolation.
Critère pour le métré: Longueur mesurée selon documentation graphique du Projet.
Critère pour le mémoire: On mesurera la longueur réellement exécutée selon les spécifications du Projet.

| Code | U | Désignation | Quantité | Prix | Montant |
|---|---|---|---|---|---|
| mt37abn852aa | U | Matériel auxiliaire pour le montage et la fixation à l'ouvrage des tuyaux de tube multicouche, pré-isolé, sans halogènes, constitué de tube multicouche en polypropylène random copolymère résistant à la température avec un bon comportement aux pressions élevées/polypropylène random copolymère résistant à la température avec un bon comportement aux pressions élevées avec fibre de verre/polypropylène random copolymère résistant à la température avec un bon comportement aux pressions élevées (PP-RCT RP/PP-RCT RP avec fibre de verre/PP-RCT RP), avec barrière d'oxygène, sans halogènes, série 3,2, SDR7,4, de 20 mm de diamètre extérieur, pré-isolé thermiquement avec mousse de polyuréthane et protégé mécaniquement avec tube en polyéthylène résistant aux rayons UV, de 50 mm de diamètre extérieur. (matériau) | 1.000 | 0.72 | 0.72 |
| mt37abn850aaa | m | Tube multicouche, pré-isolé, sans halogènes, constitué de tube multicouche en polypropylène random copolymère résistant à la température avec un bon comportement aux pressions élevées/polypropylène random copolymère résistant à la température avec un bon comportement aux pressions élevées avec fibre de verre/polypropylène random copolymère résistant à la température avec un bon comportement aux pressions élevées (PP-RCT RP/PP-RCT RP avec fibre de verre/PP-RCT RP), avec barrière d'oxygène, sans halogènes, série 3,2, SDR7,4, de 20 mm de diamètre extérieur et 2,8 mm d'épaisseur, avec couche extérieure résistante aux rayons UV, de couleur grise RAL 9006 avec des bandes de couleur blanche RAL 9003 et couche intérieure résistante aux processus de désinfection avec protection contre les incrustations et traitement antimicrobien de couleur blanche RAL 9003, pré-isolé thermiquement avec mousse de polyuréthane conductivité thermique 0,02 W/(mK) et protégé mécaniquement avec tube en polyéthylène résistant aux rayons UV, de 50 mm de diamètre extérieur de couleur noire, fourni en barres de 4 m de longueur, selon NF EN ISO 21003-2 et NF EN ISO 15874-2. (matériau) | 1.000 | 14.35 | 14.35 |
| mt37abn851aa | U | Accessoires de liaison et kits d'isolation pour tube multicouche, pré-isolé, sans halogènes, constitué de tube multicouche en polypropylène random copolymère résistant à la température avec un bon comportement aux pressions élevées/polypropylène random copolymère résistant à la température avec un bon comportement aux pressions élevées avec fibre de verre/polypropylène random copolymère résistant à la température avec un bon comportement aux pressions élevées (PP-RCT RP/PP-RCT RP avec fibre de verre/PP-RCT RP), avec barrière d'oxygène, sans halogènes, série 3,2, SDR7,4, de 20 mm de diamètre extérieur, pré-isolé thermiquement avec mousse de polyuréthane et protégé mécaniquement avec tube en polyéthylène résistant aux rayons UV, de 50 mm de diamètre extérieur. (matériau) | 0.100 | 14.35 | 1.44 |
| op00ato010 |  | Tournevis. | 1.000 | 0.00 | 0.00 |
| op00mar010 |  | Marteau. | 1.000 | 0.00 | 0.00 |
| op00tal010 |  | Perceuse. | 1.000 | 0.00 | 0.00 |
| mo008 | h | Compagnon professionnel III/CP2 plombier. (main-d'œuvre) | 0.019 | 31.65 | 0.60 |
| mo107 | h | Ouvrier professionnel II/OP plombier. (main-d'œuvre) | 0.019 | 27.24 | 0.52 |
| % | % | Frais de chantier des unités d'ouvrage | 2 % | 17.63 | 0.35 |
|  |  | Coûts directs |  |  | 17.98 |
