# Gouttière visible de pièces céramiques

- Propriété du fichier: CYPE INGENIEROS, S.A.
- Format: FIEBDC-3/2002
- Devise: EUR
- Coûts indirects: 3.00 %
- Frais généraux: 13.00 %
- Bénéfice: 6.00 %
- TVA: 20.00 %

## T Équipements techniques

### TQ Installations d'évacuation des eaux usées

#### TQG Gouttières

**TQG020** m Gouttière visible de pièces céramiques.
Gouttières en T en terre cuite, pour la récupération des eaux, formée de pièces fixées avec du mortier de ciment, industriel, M-7,5, avec une pente minimum de 0,1%. Comprend les pièces spéciales, les arrêts finaux et les pièces de connexion aux descentes.
Inclut: Implantation du parcours de la gouttière. Montage, connexion et contrôle de son bon fonctionnement.
Critère pour le métré: Longueur mesurée selon documentation graphique du Projet.
Critère pour le mémoire: On mesurera la longueur réellement exécutée selon les spécifications du Projet.

| Code | U | Désignation | Quantité | Prix | Montant |
|---|---|---|---|---|---|
| mt36cba010a | U | Gouttières en T en terre cuite, circulaire, de 25 cm de longueur. (matériau) | 6.000 | 3.84 | 23.04 |
| mt36cba011a | U | Gouttières en T en terre cuite avec couvercle, circulaire, de 25 cm de longueur. (matériau) | 5.500 | 4.08 | 22.44 |
| mt36cba012a | U | Pièce de connexion de gouttières en T en terre cuite, circulaire, à descente, de 25 cm de longueur. (matériau) | 0.200 | 10.27 | 2.05 |
| mt08aaa010a | m³ | Eau. (matériau) | 0.007 | 1.50 | 0.01 |
| mt09mif010da | t | Mortier industriel pour maçonnerie, de ciment, couleur grise, catégorie M-7,5 (résistance à la compression 7,5 N/mm²), fourni en sacs, selon NF EN 998-2. (matériau) | 0.038 | 56.97 | 2.16 |
| mo008 | h | Compagnon professionnel III/CP2 plombier. (main-d'œuvre) | 1.307 | 31.65 | 41.37 |
| mo107 | h | Ouvrier professionnel II/OP plombier. (main-d'œuvre) | 1.416 | 27.24 | 38.57 |
| % | % | Frais de chantier des unités d'ouvrage | 2 % | 129.64 | 2.59 |
|  |  | Coûts directs |  |  | 132.23 |
