# Grille électrosoudée, pour entourage d'arbre

- Propriété du fichier: CYPE Ingenieros S.A.
- Format: FIEBDC-3/2016
- Logiciel: Générateur de prix de la construction. CYPE Ingenieros, S.A.
- Date: 13/06/2024
- Devise: EUR
- Coûts indirects: 3 %
- Frais généraux: 13 %
- Bénéfice: 6 %
- TVA: 20 %

## A VRD et aménagements extérieurs

### AV Espaces verts et mobilier urbain

#### AVE Entourage d'arbres

**AVE030** U Grille électrosoudée, pour entourage d'arbre.
Grille électrosoudée antidérapante, de 900x900 mm, finition galvanisé à chaud, constituée de deux pièces symétriques, réalisées avec platines porteuses en acier laminé NF EN 10025 S235JR, de profilé plat laminé à chaud, de 30x2 mm, espacées de 34 mm, distanceurs de tige carrée pliée, en acier avec un faible contenu de carbone NF EN ISO 16120-2 C4D, de 4 mm de côté, espacés de 38 mm et cadre en acier laminé NF EN 10025 S235JR, de profilé oméga laminé à chaud, de 30x2 mm, pour entourage d'arbre, placé sur le cadre d'appui. Comprend l'implantation et le cadre d'appui.
Inclut: Implantation. Mise en place du cadre d'appui. Montage de la grille.
Critère pour le métré: Nombre d'unités prévues, selon documentation graphique du Projet.
Critère pour le mémoire: On mesurera le nombre d'unités réellement exécutées selon les spécifications du Projet.

| Code | U | Désignation | Quantité | Prix | Montant |
|---|---|---|---|---|---|
| mt07rel030i | U | Grille électrosoudée antidérapante, de 900x900 mm, finition galvanisé à chaud, constituée de deux pièces symétriques, réalisées avec platines porteuses en acier laminé NF EN 10025 S235JR, de profilé plat laminé à chaud, de 30x2 mm, espacées de 34 mm, distanceurs de tige carrée pliée, en acier avec un faible contenu de carbone NF EN ISO 16120-2 C4D, de 4 mm de côté, espacés de 38 mm et cadre en acier laminé NF EN 10025 S235JR, de profilé oméga laminé à chaud, de 30x2 mm, y compris le cadre d'appui, en acier laminé NF EN 10025 S235JR, de cornière laminée à chaud, de 35x35 mm, finition galvanisée à chaud. (matériau) | 1 | 35.58 | 35.580 |
| mo041 | h | Compagnon professionnel III/CP2 VRD espaces publics. (main-d'œuvre) | 0.231 | 29.25 | 6.757 |
| mo087 | h | Ouvrier professionnel II/OP VRD espaces publics. (main-d'œuvre) | 0.231 | 26.02 | 6.011 |
| % | % | Frais de chantier des unités d'ouvrage | 2 % | 48.348 | 0.967 |
|  |  | Coûts directs |  |  | 49.315 |

Déchets:
- pose: mt07rel030i; facteur de déchet 0.0053

## Ressources

**mt07rel030i** U Grille électrosoudée antidérapante
Données techniques: Coût énergétique 408.487 MJ; Émission de CO2 41.460 kg; Code CED 17 04 05; Masse de l'élément 16.12 kg; Volume 0.007676 m3
Déchets:
- emballage: re170203 Plastique. (composant de déchet); quantité 0.04 kg; Code CED 17 02 03; Masse de l'élément 1 kg; Volume 0.001667 m3
