# Nettoyage des graffitis de façades, avec des décapants

- Propriété du fichier: CYPE Ingenieros S.A.
- Format: FIEBDC-3/2016
- Logiciel: Générateur de prix de la construction. CYPE Ingenieros, S.A.
- Date: 11/06/2025
- Devise: EUR
- Coûts indirects: 3 %
- Frais généraux: 13 %
- Bénéfice: 6 %
- TVA: 20 %

## E Enveloppe et finition extérieure

### EA Nettoyage, préparation et réparation

#### EAN Nettoyage

**EAN100** m² Nettoyage des graffitis de façades, avec des décapants.
Nettoyage de graffitis réalisés sur une façade de maçonnerie de briques apparentes en terre cuite en état de conservation moyen, via l'application d'un produit décapant avec une brosse, en laissant agir quelques minutes et avec un rinçage postérieur de la surface avec jet d'eau chaude à pression, en appliquant le traitement par bandes horizontales complètes, avec débords, corniches et coins extérieurs. Comprend les tests préalables nécessaires pour ajuster les paramètres de nettoyage et éviter les dommages dans les matériaux, le transport, le montage et le démontage de l'équipement; l'entassement, le retrait et le chargement des restes générés dans le camion ou la benne; en considérant un degré de complexité moyen.
Inclut: Montage et préparation de l'équipement. Réalisation des tests pour l'ajustement des paramètres de nettoyage. Application du décapant au pinceau. Application mécanique du jet d'eau. Démontage de l'équipement. Nettoyage de la surface support. Retrait et stockage du matériau projeté et des restes générés. Chargement du matériau projeté et des restes générés dans le camion ou la benne.
Critère pour le métré: Surface mesurée selon documentation graphique du Projet.
Critère pour le mémoire: On mesurera la surface réellement exécutée selon les spécifications du Projet.

| Code | U | Désignation | Quantité | Prix | Montant |
|---|---|---|---|---|---|
| mt08lim030a | l | Décapant nettoyeur de graffitis. (matériau) | 0.44 | 45.83 | 20.165 |
| mt08aaa010a | m³ | Eau. (matériau) | 0.011 | 1.5 | 0.017 |
| mq08lch020a | h | Équipement de jet d'eau à pression. (matériel) | 0.128 | 5.77 | 0.739 |
| mo020 | h | Compagnon professionnel III/CP2 construction. (main-d'œuvre) | 0.517 | 30.66 | 15.851 |
| mo112 | h | Ouvrier d'exécution I/OE2 construction. (main-d'œuvre) | 0.259 | 26.53 | 6.871 |
| % | % | Frais de chantier des unités d'ouvrage | 2 % | 43.643 | 0.873 |
|  |  | Coûts directs |  |  | 44.516 |

Déchets:
- pose: mt08lim030a Décapant nettoyeur de graffitis; facteur de déchet 0.0275

## Ressources

**mt08lim030a** l Décapant nettoyeur de graffitis
Données techniques: Coût énergétique 106.801 MJ; Émission de CO2 15.720 kg; Code CED 08 01 21; Masse de l'élément 1.06 kg; Volume 0.001178 m3
Déchets:
- emballage: re150104 Emballages métalliques. (composant de déchet); quantité 0.057 kg; Code CED 15 01 04; Masse de l'élément 1 kg; Volume 0.001667 m3

**mt08aaa010a** m³ Eau
Données techniques: Coût énergétique 60.000 MJ; Émission de CO2 30.000 kg
