# Nettoyage des façades au laser

- Propriété du fichier: CYPE Ingenieros S.A.
- Format: FIEBDC-3/2016
- Logiciel: Générateur de prix de la construction. CYPE Ingenieros, S.A.
- Date: 11/06/2025
- Devise: EUR
- Coûts indirects: 3 %
- Frais généraux: 13 %
- Bénéfice: 6 %
- TVA: 20 %

## E Enveloppe et finition extérieure

### EA Nettoyage, préparation et réparation

#### EAN Nettoyage

**EAN110** m² Nettoyage des façades au laser.
Nettoyage d'une façade en maçonnerie de maçonnerie en pierre à bâtir brute en mauvais état de conservation, via désincrustation photonique de saleté par micro-résonance superficielle en utilisant un équipement de radiation laser avec panneau de contrôle pour la régulation de la fréquence et de la puissance du rayon, système de refroidissement et manipulateur laser, en appliquant le traitement par bandes horizontales complètes, avec débords, corniches et coins extérieurs. Comprend les tests préalables nécessaires pour ajuster les paramètres de nettoyage et éviter les dommages dans les matériaux, le transport, le montage et le démontage de l'équipement; l'entassement, le retrait et le chargement des restes générés dans le camion ou la benne; en considérant un degré de complexité moyen.
Inclut: Montage et préparation de l'équipement. Réalisation des tests pour l'ajustement des paramètres de nettoyage. Application de la radiation laser. Démontage de l'équipement. Nettoyage de la surface support. Retrait et entassement des restes générés. Chargement des restes générés dans le camion ou la benne.
Critère pour le métré: Surface mesurée selon documentation graphique du Projet.
Critère pour le mémoire: On mesurera la surface réellement exécutée selon les spécifications du Projet.

| Code | U | Désignation | Quantité | Prix | Montant |
|---|---|---|---|---|---|
| mq08war100 | h | Désincrustation photonique de saleté par micro-résonance superficielle en utilisant un équipement de radiation laser avec panneau de contrôle pour la régulation de la fréquence et de la puissance du rayon, système de refroidissement et manipulateur laser, appliqué dans les éléments en pierre naturelle par un opérateur spécialisé. (matériel) | 2.866 | 65.67 | 188.210 |
| mo020 | h | Compagnon professionnel III/CP2 construction. (main-d'œuvre) | 1.936 | 30.66 | 59.358 |
| % | % | Frais de chantier des unités d'ouvrage | 2 % | 247.568 | 4.951 |
|  |  | Coûts directs |  |  | 252.519 |
