# Réparation d'une fissure dans un revêtement en plâtre, avec plâtre et maille

- Propriété du fichier: CYPE Ingenieros S.A.
- Format: FIEBDC-3/2016
- Logiciel: Générateur de prix de la construction. CYPE Ingenieros, S.A.
- Date: 13/06/2024
- Devise: EUR
- Coûts indirects: 3 %
- Frais généraux: 13 %
- Bénéfice: 6 %
- TVA: 20 %

## E Enveloppe et finition extérieure

### EA Nettoyage, préparation et réparation

#### EAR Réparation

**EAR060** m Réparation d'une fissure dans un revêtement en plâtre, avec plâtre et maille.
Réparation d'une fissure dans un revêtement de plâtre sur le parement horizontal jusqu'à 3 m de hauteur par application d'une première couche de sous-enduit en plâtre B1, mise en place de maille en fibre de verre tissée, anti-alcalin, avec le plâtre encore frais, application postérieure d'une seconde couche de sous-enduit avec le même plâtre et retouche finale avec une couche d'enduit de finition en plâtre C6, jusqu'à égaliser la surface réparée avec le reste du revêtement du pan. Comprend le piquage à la main et le retrait du sous-enduit en zone fissurée, sur un espace de 15 cm de chaque côté de la lésion, le nettoyage à sec avec une brosse, le retrait et le chargement manuel des décombres dans le camion ou la benne. Totalement terminée, en attente de peinture (non comprise dans ce prix).
Inclut: Préparation de la fissure. Gâchage du plâtre gros. Extension de la première couche de plâtre grossier. Mise en place de la maille. Extension de la deuxième couche de plâtre grossier. Gâchage du plâtre fin. Extension de la couche de plâtre fin sur la surface préalablement lissée avec sous-enduit. Retrait des décombres. Chargement des décombres dans le camion ou la benne.
Critère pour le métré: Longueur mesurée selon documentation graphique du Projet.
Critère pour le mémoire: On mesurera la longueur réellement exécutée selon les spécifications du Projet.

| Code | U | Désignation | Quantité | Prix | Montant |
|---|---|---|---|---|---|
| mt09pye010b | m³ | Pâte de plâtre de construction B1, selon NF EN 13279-1. (matériau) | 0.004 | 148.5 | 0.594 |
| mt28vye020 | m² | Maille en fibre de verre tissée, anti-alcalin, de 5x5 mm de vide de maille, flexible et imputrescible dans le temps, de 70 g/m² de masse surfacique et 0,40 mm d'épaisseur de fil, pour renforcer les plâtres. (matériau) | 0.347 | 0.76 | 0.264 |
| mt09pye010a | m³ | Pâte de plâtre pour application en couche mince C6, selon NF EN 13279-1. (matériau) | 0.001 | 166.7 | 0.167 |
| mo113 | h | Ouvrier d'exécution I/OE1 construction. (main-d'œuvre) | 0.447 | 24.51 | 10.956 |
| mo033 | h | Compagnon professionnel III/CP2 plâtrier. (main-d'œuvre) | 0.337 | 29.25 | 9.857 |
| mo071 | h | Ouvrier professionnel II/OP plâtrier. (main-d'œuvre) | 0.193 | 26.02 | 5.022 |
| % | % | Frais de chantier des unités d'ouvrage | 2 % | 26.860 | 0.537 |
|  |  | Coûts directs |  |  | 27.397 |

Déchets:
- pose: mt09pye010b Pâte de plâtre de construction B1, selon NF EN 13279-1; facteur de déchet 0.015
- pose: mt28vye020; facteur de déchet 0.055
- pose: mt09pye010a Pâte de plâtre pour application en couche mince C6, selon NF EN 13279-1; facteur de déchet 0.015

## Ressources

**mt09pye010b** m³ Pâte de plâtre de construction B1, selon NF EN 13279-1
Données techniques: Coût énergétique 3829.241 MJ; Émission de CO2 183.696 kg; Code CED 17 08 02; Masse de l'élément 1150 kg; Volume 1.15 m3
Déchets:
- emballage: re150101 Emballages en papier et en carton. (composant de déchet); quantité 9 kg; Code CED 15 01 01; Masse de l'élément 1 kg; Volume 0.001333 m3
- emballage: re170201 Bois. (composant de déchet); quantité 0.421 kg; Code CED 17 02 01; Masse de l'élément 1 kg; Volume 0.000909 m3
- emballage: re170203 Plastique. (composant de déchet); quantité 0.9 kg; Code CED 17 02 03; Masse de l'élément 1 kg; Volume 0.001667 m3

**mt28vye020** m² Maille en fibre de verre tissée
Données techniques: Coût énergétique 7.216 MJ; Émission de CO2 0.356 kg; Code CED 17 02 03; Masse de l'élément 0.07 kg; Volume 0.000117 m3
Déchets:
- emballage: re170203 Plastique; quantité 0.024 kg

**mt09pye010a** m³ Pâte de plâtre pour application en couche mince C6, selon NF EN 13279-1
Données techniques: Coût énergétique 3829.241 MJ; Émission de CO2 183.696 kg; Code CED 17 08 02; Masse de l'élément 1150 kg; Volume 1.15 m3
Déchets:
- emballage: re150101 Emballages en papier et en carton; quantité 9 kg
- emballage: re170201 Bois; quantité 0.421 kg
- emballage: re170203 Plastique; quantité 0.9 kg
