# Réparation d'une fissure en maçonnerie, par couture avec une agrafe métallique

- Propriété du fichier: CYPE Ingenieros S.A.
- Format: FIEBDC-3/2016
- Logiciel: Générateur de prix de la construction. CYPE Ingenieros, S.A.
- Date: 24/10/2024
- Devise: EUR
- Coûts indirects: 3 %
- Frais généraux: 13 %
- Bénéfice: 6 %
- TVA: 20 %

## E Enveloppe et finition extérieure

### EA Nettoyage, préparation et réparation

#### EAR Réparation

**EAR080** m Réparation d'une fissure en maçonnerie, par couture avec une agrafe métallique.
Réparation d'une fissure en maçonnerie de briques en terre cuite via la couture statique de celle-ci avec agrafes en acier Fe E 500 de 6 mm de diamètre et 30 cm de longueur, placées tous les 20 cm dans des saignées préalablement exécutées, traversant transversalement la fissure, placées avec du mortier réparateur, renforcé avec fibres, résistant aux sulfates, à résistance mécanique très élevée et retrait compensé, avec une résistance à la compression à 28 jours supérieure ou égale à 40 N/mm² et un module d'élasticité supérieur ou égal à 17000 N/mm², classe R3, type CC, selon NF EN 1504-3, Euroclasse A1 de réaction au feu, selon NF EN 13501-1; préparation préalable de la fissure.
Inclut: Préparation de la fissure. Ouverture des saignées. Nettoyage de l'intérieur de la fissure et des saignées. Mise en place des agrafes. Remplissage des saignées. Séchage du mortier. Retrait et entassement des restes générés. Chargement des restes générés dans le camion ou la benne.
Critère pour le métré: Longueur mesurée selon documentation graphique du Projet.
Critère pour le mémoire: On mesurera la longueur réellement exécutée selon les spécifications du Projet.

| Code | U | Désignation | Quantité | Prix | Montant |
|---|---|---|---|---|---|
| mt07aco050a | kg | Ferraille élaborée en atelier industriel avec barres en acier haute adhérence, Fe E 500, de divers diamètres. (matériau) | 0.42 | 2.62 | 1.100 |
| mt28mrp011h | kg | Mortier réparateur, renforcé avec fibres, résistant aux sulfates, à résistance mécanique très élevée et retrait compensé, avec une résistance à la compression à 28 jours supérieure ou égale à 40 N/mm² et un module d'élasticité supérieur ou égal à 17000 N/mm², classe R3, type CC, selon NF EN 1504-3, Euroclasse A1 de réaction au feu, selon NF EN 13501-1, composé de ciments spéciaux, granulats sélectionnés, additifs et fibres, appliqué dans les épaisseurs jusqu'à 35 mm suivant la verticale et 75 mm suivant l'horizontale. (matériau) | 2.12 | 0.69 | 1.463 |
| mq08lch030 | h | Équipement de jet d'air à pression. (matériel) | 0.174 | 3.19 | 0.555 |
| mo020 | h | Compagnon professionnel III/CP2 construction. (main-d'œuvre) | 0.736 | 29.25 | 21.528 |
| mo113 | h | Ouvrier d'exécution I/OE1 construction. (main-d'œuvre) | 0.736 | 24.51 | 18.039 |
| % | % | Frais de chantier des unités d'ouvrage | 2 % | 42.685 | 0.854 |
|  |  | Coûts directs |  |  | 43.539 |

Déchets:
- pose: mt07aco050a Ferraille élaborée en atelier industriel avec barres en acier haute adhérence, Fe E 500, de divers diamètres; facteur de déchet 0.0075
- pose: mt28mrp011h; facteur de déchet 0.0063

## Ressources

**mt07aco050a** kg Ferraille élaborée en atelier industriel avec barres en acier haute adhérence, Fe E 500, de divers diamètres
Données techniques: Coût énergétique 9.830 MJ; Émission de CO2 0.510 kg; Code CED 17 04 05; Masse de l'élément 1 kg; Volume 0.000476 m3

**mt28mrp011h** kg Mortier réparateur
Données techniques: Coût énergétique 5.534 MJ; Émission de CO2 0.544 kg; Code CED 17 01 01; Masse de l'élément 1 kg; Volume 0.000667 m3
Déchets:
- emballage: re150101 Emballages en papier et en carton. (composant de déchet); quantité 0.014 kg; Code CED 15 01 01; Masse de l'élément 1 kg; Volume 0.001333 m3
- emballage: re170201 Bois. (composant de déchet); quantité 0.001 kg; Code CED 17 02 01; Masse de l'élément 1 kg; Volume 0.000909 m3
- emballage: re170203 Plastique. (composant de déchet); quantité 0.003 kg; Code CED 17 02 03; Masse de l'élément 1 kg; Volume 0.001667 m3
