# Pilastre

- Propriété du fichier: CYPE Ingenieros S.A.
- Format: FIEBDC-3/2016
- Logiciel: Générateur de prix de la construction. CYPE Ingenieros, S.A.
- Date: 24/10/2024
- Devise: EUR
- Coûts indirects: 3 %
- Frais généraux: 13 %
- Bénéfice: 6 %
- TVA: 20 %

## E Enveloppe et finition extérieure

### EG Garde-corps

#### EGB Balustrades

**EGB020** U Pilastre.
Pilier préfabriqué en béton pour balustrade de section carrée de 25x25x70 cm, mis en place en façade avec du mortier de ciment et de chaux, industriel, M-5. Comprend l'arrêt en forme de boule de 30x30x35 cm, l'implantation, le nivellement, le jointoiement et le nettoyage.
Inclut: Nettoyage et préparation du bord de l'appui. Implantation, présentation et montage à sec des pièces. Mise en place des pièces d'arrêt. Jointoiement et profilage des joints avec du mortier de ciment.
Critère pour le métré: Nombre d'unités prévues, selon documentation graphique du Projet.
Critère pour le mémoire: On mesurera le nombre d'unités réellement exécutées selon les spécifications du Projet.

| Code | U | Désignation | Quantité | Prix | Montant |
|---|---|---|---|---|---|
| mt20bhp040a | U | Poteau carré préfabriqué en béton blanc pour balustrade, 25x25x70 cm, base comprise. (matériau) | 1 | 26.92 | 26.920 |
| mt20bhp060i | U | Arrêt boule préfabriqué en béton blanc pour pilier de balustrade, 30x30x35 cm. (matériau) | 1 | 7 | 7.000 |
| mt08aaa010a | m³ | Eau. (matériau) | 0.006 | 1.5 | 0.009 |
| mt09mif010Ma | t | Mortier industriel pour maçonnerie, de ciment et chaux, couleur blanche, catégorie M-5 (résistance à la compression 5 N/mm²), fourni en sacs, selon NF EN 998-2. (matériau) | 0.002 | 107.48 | 0.215 |
| mo020 | h | Compagnon professionnel III/CP2 construction. (main-d'œuvre) | 0.231 | 29.25 | 6.757 |
| mo113 | h | Ouvrier d'exécution I/OE1 construction. (main-d'œuvre) | 0.237 | 24.51 | 5.809 |
| % | % | Frais de chantier des unités d'ouvrage | 2 % | 46.710 | 0.934 |
|  |  | Coûts directs |  |  | 47.644 |

Déchets:
- pose: mt20bhp040a Poteau carré préfabriqué en béton blanc pour balustrade, 25x25x70 cm, base comprise; facteur de déchet 0.0248
- pose: mt20bhp060i Arrêt boule préfabriqué en béton blanc pour pilier de balustrade, 30x30x35 cm; facteur de déchet 0.0248
- pose: mt09mif010Ma; facteur de déchet 0.0063

## Ressources

**mt20bhp040a** U Poteau carré préfabriqué en béton blanc pour balustrade, 25x25x70 cm, base comprise
Données techniques: Coût énergétique 5.880 MJ; Émission de CO2 4.739 kg; Code CED 17 01 01; Masse de l'élément 30 kg; Volume 0.02 m3
Déchets:
- emballage: re170201 Bois. (composant de déchet); quantité 0.001 kg; Code CED 17 02 01; Masse de l'élément 1 kg; Volume 0.000909 m3
- emballage: re170203 Plastique. (composant de déchet); quantité 0.05 kg; Code CED 17 02 03; Masse de l'élément 1 kg; Volume 0.001667 m3

**mt20bhp060i** U Arrêt boule préfabriqué en béton blanc pour pilier de balustrade, 30x30x35 cm
Données techniques: Coût énergétique 6.150 MJ; Émission de CO2 6.089 kg; Code CED 17 01 01; Masse de l'élément 39 kg; Volume 0.026 m3
Déchets:
- emballage: re170201 Bois; quantité 0.001 kg
- emballage: re170203 Plastique; quantité 0.05 kg

**mt08aaa010a** m³ Eau
Données techniques: Coût énergétique 60.000 MJ; Émission de CO2 30.000 kg

**mt09mif010Ma** t Mortier industriel pour maçonnerie
Données techniques: Coût énergétique 2101.336 MJ; Émission de CO2 182.161 kg; Code CED 17 01 01; Masse de l'élément 1000 kg; Volume 0.666667 m3
Déchets:
- emballage: re150101 Emballages en papier et en carton. (composant de déchet); quantité 14.286 kg; Code CED 15 01 01; Masse de l'élément 1 kg; Volume 0.001333 m3
- emballage: re170201 Bois; quantité 0.769 kg
- emballage: re170203 Plastique; quantité 0.301 kg
