# Démontage d'un bardage de façade en tôle métallique

- Propriété du fichier: CYPE Ingenieros S.A.
- Format: FIEBDC-3/2016
- Logiciel: Générateur de prix de la construction. CYPE Ingenieros, S.A.
- Date: 24/10/2024
- Devise: EUR
- Coûts indirects: 3 %
- Frais généraux: 13 %
- Bénéfice: 6 %
- TVA: 20 %

## E Enveloppe et finition extérieure

### EL Façades légères

#### ELD Démolition

**ELD010** m² Démontage d'un bardage de façade en tôle métallique.
Démontage de bardage simple peau, de tôle profilée en acier, en maintenant les structures auxiliaires, avec des moyens manuels, sans détériorer les éléments auxquels il est fixé, et chargement manuel dans le camion ou la benne.
Inclut: Démontage de l'élément. Retrait et stockage du matériau démonté. Nettoyage des restes d'ouvrage. Chargement manuel du matériau démonté et des restes d'ouvrage dans le camion ou la benne.
Critère pour le métré: Surface mesurée selon documentation graphique du Projet.
Critère pour le mémoire: On mesurera la surface réellement démontée selon les spécifications du Projet.

| Code | U | Désignation | Quantité | Prix | Montant |
|---|---|---|---|---|---|
| mo011 | h | Compagnon professionnel III/CP2 monteur. (main-d'œuvre) | 0.559 | 30.2 | 16.882 |
| mo080 | h | Ouvrier professionnel II/OP monteur. (main-d'œuvre) | 0.559 | 26.02 | 14.545 |
| % | % | Frais de chantier des unités d'ouvrage | 2 % | 31.427 | 0.629 |
|  |  | Coûts directs |  |  | 32.056 |

Déchets:
- démolition: ruo170405 Fer et acier. (composant de déchet); quantité 7.07 kg; Code CED 17 04 05; Masse de l'élément 1 kg; Volume 0.000476 m3
