# Plafond suspendu démontable antibactérien et antifongique, en plaques de plâtre. Système "PLACO"

- Propriété du fichier: CYPE Ingenieros S.A.
- Format: FIEBDC-3/2016
- Logiciel: Générateur de prix de la construction. CYPE Ingenieros, S.A.
- Date: 11/06/2025
- Devise: EUR
- Coûts indirects: 3 %
- Frais généraux: 13 %
- Bénéfice: 6 %
- TVA: 20 %

## F Aménagements et finitions

### FL Revêtements de plafonds

#### FLE Plafonds suspendus démontables, en plaques de plâtre

**FLE070** m² Plafond suspendu démontable antibactérien et antifongique, en plaques de plâtre. Système "PLACO".
Faux plafond démontable, décoratif, situé à une hauteur inférieure à 4 m. Système "PLACO", constitué de: OSSATURE: ossature apparente, en acier galvanisé, couleur blanche, avec semelle de 15 mm de largeur, comprenant profilés primaires en acier galvanisé PSTL 1 "PLACO", de 3600 mm de longueur et 15x38 mm de section, profilés secondaires en acier galvanisé PSTL 3 "PLACO", de 1200 mm de longueur et 15x38 mm de section et profilés secondaires en acier galvanisé PSTL 3 "PLACO", de 600 mm de longueur et 15x38 mm de section, suspendus du plancher ou de l'élément porteur avec des tiges et des crochets; PLAQUES: plaques de plâtre, gamme Gyprex modèle Asepta "PLACO", de 600x600 mm et 8 mm d'épaisseur, à surface lisse, revêtues sur une face avec une couche de vinyle avec un agent biocide, contre les bactéries et les champignons. Comprend les cornières PSTL 54 "PLACO", les fixations pour l'ancrage des profilés et les accessoires de montage.
Inclut: Implantation des axes de l'ossature modulaire. Nivellement et fixation des profilés périmétriques. Implantation des profilés primaires de l'ossature. Signalisation des points d'ancrage au plancher ou à l'élément support. Nivellement et suspension des profilés primaires et secondaires de l'ossature. Découpe des plaques. Mise en place des plaques. Résolution des rencontres et des points singuliers.
Critère pour le métré: Surface mesurée entre les parements, selon documentation graphique du Projet, sans déduire les trémies pour les installations.
Critère pour le mémoire: On mesurera la surface réellement exécutée selon les spécifications du Projet, sans décompter les trémies pour les installations.

| Code | U | Désignation | Quantité | Prix | Montant |
|---|---|---|---|---|---|
| mt12qlp170 | m | Cornière en acier galvanisé, PSTL 54 "PLACO", couleur blanche, fabriquée par laminage à froid, de 3050 mm de longueur, 24x38 mm de section et 0,5 mm d'épaisseur, pour la réalisation de faux plafonds démontables, selon NF EN 13964. (matériau) | 0.5 | 0.97 | 0.485 |
| mt12psg190 | U | Tige d'accroche. (matériau) | 0.83 | 0.38 | 0.315 |
| mt12psg220 | U | Fixation composée d'une cheville et d'une vis 5x27. (matériau) | 0.83 | 0.06 | 0.050 |
| mt12qle190 | U | Équerre coulissante de suspente PSTL 5 "PLACO". (matériau) | 0.83 | 1.17 | 0.971 |
| mt12qlp180g | m | Profilé primaire en acier galvanisé PSTL 1 "PLACO", couleur blanche, fabriqué par laminage à froid, de 3600 mm de longueur, 15x38 mm de section, pour la réalisation de faux plafonds démontables, selon NF EN 13964. (matériau) | 0.83 | 1.98 | 1.643 |
| mt12qlp180A | m | Profilé secondaire en acier galvanisé PSTL 3 "PLACO", couleur blanche, fabriqué par laminage à froid, de 1200 mm de longueur, 15x38 mm de section, pour la réalisation de faux plafonds démontables, selon NF EN 13964. (matériau) | 1.66 | 2.6 | 4.316 |
| mt12qlp180J | m | Profilé secondaire en acier galvanisé PSTL 3 "PLACO", couleur blanche, fabriqué par laminage à froid, de 600 mm de longueur, 15x38 mm de section, pour la réalisation de faux plafonds démontables, selon NF EN 13964. (matériau) | 0.83 | 2.06 | 1.710 |
| mt12qlk035aac | m² | Plaque de plâtre, gamme Gyprex modèle Asepta "PLACO", de 600x600 mm et 8 mm d'épaisseur, à surface lisse, revêtue sur une face avec une couche de vinyle avec un agent biocide, contre les bactéries et les champignons, à placer sur ossature apparente avec semelle de 24 mm de largeur, selon NF EN 13964. (matériau) | 1.02 | 12.44 | 12.689 |
| mo015 | h | Compagnon professionnel III/CP2 monteur de faux plafonds en plaques de plâtre. (main-d'œuvre) | 0.266 | 31.65 | 8.419 |
| mo082 | h | Ouvrier professionnel II/OP monteur de faux plafonds en plaques de plâtre. (main-d'œuvre) | 0.266 | 27.27 | 7.254 |
| % | % | Frais de chantier des unités d'ouvrage | 2 % | 37.852 | 0.757 |
|  |  | Coûts directs |  |  | 38.609 |

Déchets:
- pose: mt12qlp170; facteur de déchet 0.0188
- pose: mt12psg190 Tige d'accroche; facteur de déchet 0.02
- pose: mt12qlp180g; facteur de déchet 0.0161
- pose: mt12qlp180A; facteur de déchet 0.0136391
- pose: mt12qlp180J; facteur de déchet 0.0157826
- pose: mt12qlk035aac; facteur de déchet 0.018

## Ressources

**mt12qlp170** m Cornière en acier galvanisé
Données techniques: Coût énergétique 44.236 MJ; Émission de CO2 1.361 kg; Code CED 17 04 05; Masse de l'élément 0.33 kg; Volume 0.000157 m3
Déchets:
- emballage: re170203 Plastique. (composant de déchet); quantité 0.005 kg; Code CED 17 02 03; Masse de l'élément 1 kg; Volume 0.001667 m3

**mt12psg190** U Tige d'accroche
Données techniques: Coût énergétique 6.640 MJ; Émission de CO2 0.291 kg; Code CED 17 04 05; Masse de l'élément 0.3 kg; Volume 0.000143 m3
Déchets:
- emballage: re170203 Plastique; quantité 0.025 kg

**mt12qlp180g** m Profilé primaire en acier galvanisé PSTL 1 "PLACO"
Données techniques: Coût énergétique 31.036 MJ; Émission de CO2 0.958 kg; Code CED 17 04 05; Masse de l'élément 0.23 kg; Volume 0.00011 m3
Déchets:
- emballage: re170203 Plastique; quantité 0.006 kg

**mt12qlp180A** m Profilé secondaire en acier galvanisé PSTL 3 "PLACO"
Données techniques: Coût énergétique 31.089 MJ; Émission de CO2 0.961 kg; Code CED 17 04 05; Masse de l'élément 0.23 kg; Volume 0.00011 m3
Déchets:
- emballage: re170203 Plastique; quantité 0.006 kg

**mt12qlp180J** m Profilé secondaire en acier galvanisé PSTL 3 "PLACO"
Données techniques: Coût énergétique 31.043 MJ; Émission de CO2 0.959 kg; Code CED 17 04 05; Masse de l'élément 0.23 kg; Volume 0.00011 m3
Déchets:
- emballage: re170203 Plastique; quantité 0.006 kg

**mt12qlk035aac** m² Plaque de plâtre
Données techniques: Coût énergétique 173.704 MJ; Émission de CO2 2.593 kg; Code CED 17 08 02; Masse de l'élément 6.6 kg; Volume 0.0066 m3
Déchets:
- emballage: re170203 Plastique; quantité 0.004 kg
